# Voile en béton armé 2F

- Propriété du fichier: CYPE INGENIEROS, S.A.
- Format: FIEBDC-3/2002
- Devise: EUR
- Coûts indirects: 3.00 %
- Frais généraux: 13.00 %
- Bénéfice: 6.00 %
- TVA: 16.00 %

## E Structures

### EH Béton armé

#### EHN Voiles

**EHN010** m³ Voile en béton armé 2F, H<=3 m, béton C20/25 (XC1(F); D12; S3; Cl 1,0) fabriqué en centrale, et déversement avec grue, acier Fe E 500, 50 kg/m³, épaisseur 30 cm, coffrage métallique avec finition type industriel à revêtir.
Réalisation de voile en béton de 30 cm d'épaisseur moyenne, coffré à deux faces et exécuté dans des conditions complexes avec coffrage métallique avec finition type industriel à revêtir; réalisé avec béton armé C20/25 (XC1(F); D12; S3; Cl 1,0) fabriqué en centrale, et déversement avec grue, avec une quantité approximative d'acier Fe E 500 de 50 kg/m³. Coffrage et décoffrage des murs de jusqu'à 3 m de hauteur, avec panneaux métalliques modulaires. Comprend les joints et éléments pour le passage des installation.
Inclut: Implantation Mise en place de l'armature avec des séparateurs homologués. Mise en place des éléments pour le passage des installations. Réalisation des joints. Coffrage à deux faces du mur. Déversement et compactage du béton. Décoffrage. Séchage du béton. Résolution des joints de bétonnage. Nettoyage de la surface en tête du mur. Réparation des défauts superficiels.
Critère de métré de projet: Volume mesuré sur la section théorique de calcul, selon documentation graphique du Projet, en déduisant les vides de surface supérieure à 2 m².
Critère de mesure de l'ouvrage: On mesurera le volume théorique exécuté selon les spécifications du Projet, en déduisant les vides de surface supérieure à 2 m².

| Code | U | Désignation | Quantité | Prix | Montant |
|---|---|---|---|---|---|
| mt07aco020d | U | Séparateur en plastique rigide, homologué pour murs. (matériau) | 8.000 | 0.05 | 0.40 |
| mt07aco050a | kg | Barres en acier haute adhérence, Fe E 500, élaboré en atelier et mis en place in situ, de divers diamètres. (matériau) | 50.000 | 1.05 | 52.50 |
| mt08eme030ba | m² | Coffrage et décoffrage à deux faces, dans les murs, avec panneaux métallique modulaires, jusqu'à 3 m de hauteur, comprend la partie proportionnelle d'éléments pour le passage des installations. (matériau) | 6.660 | 21.31 | 141.92 |
| mt10haf030abagedcabaa | m³ | Béton C20/25 (XC1(F); D12; S3; Cl 1,0), fabriqué en centrale, à couler avec grue, conformément à NF EN 206-1. (matériau) | 1.050 | 92.57 | 97.20 |
| op00tro010 |  | Scie à tronçonner. | 1.000 | 0.00 | 0.00 |
| mo011 | h | Compagnon professionnel III/CP2 construction. (main-d'œuvre) | 0.311 | 23.17 | 7.21 |
| mo060 | h | Ouvrier d'exécution I/OE1 construction. (main-d'œuvre) | 0.311 | 19.73 | 6.14 |
| % | % | Coûts directs complémentaires | 2 % | 305.37 | 6.11 |
|  |  | Coûts directs |  |  | 311.48 |
