# Réalisation de coffrage perdu de maçonnerie en bloc de béton, de 12,5 cm d'épaisseur, en semelle de fondation

- Propriété du fichier: CYPE INGENIEROS, S.A.
- Format: FIEBDC-3/2002
- Devise: EUR
- Coûts indirects: 3.00 %
- Frais généraux: 13.00 %
- Bénéfice: 6.00 %
- TVA: 19.60 %

## G Structure et gros oeuvre

### GF Fondations

#### GFI Semelles isolées

**GFI030** m² Réalisation de coffrage perdu de maçonnerie en bloc de béton, de 12,5 cm d'épaisseur, en semelle de fondation.
Réalisation de coffrage perdu de maçonnerie de 12,5 cm d'épaisseur, réalisée avec des blocs creux de béton de 500x200x125 mm, à revêtir, et posés avec du mortier de ciment M-5, en semelle de fondation. Y compris exécution des rencontres.
Inclut: Implantation. Mise en place et aplombage des mires dans les coins. Tension de fils entre les mires. Mise en place des pièces par rangées à niveau.
Critère de métré de projet: Surface mesurée selon documentation graphique du Projet.
Critère de mesure de l'ouvrage: On mesurera la surface en béton en contact avec le coffrage réellement exécutée selon les spécifications du Projet.

| Code | U | Désignation | Quantité | Prix | Montant |
|---|---|---|---|---|---|
| mt02bhg020ca | U | Bloc creux en béton, à revêtir, couleur gris, 500x125x200 mm, résistance normalisée B40 (4 MPa), y compris les pièces spéciales: chaînages et demi-blocs. Selon NF EN 771-3. (matériau) | 12.600 | 0.94 | 11.84 |
| mt09mor010c | m³ | Mortier de ciment CEM II/B-P 32,5 N type M-5, confectionné sur site avec 250 kg/m³ de ciment et une proportion en volume 1/6. (matériau) | 0.009 | 115.30 | 1.04 |
| mo019 | h | Compagnon professionnel III/CP2 VRD espaces privés. (main-d'œuvre) | 0.637 | 24.30 | 15.48 |
| mo111 | h | Ouvrier d'exécution I/OE1 VRD espaces privés. (main-d'œuvre) | 0.318 | 20.30 | 6.46 |
| % | % | Coûts directs complémentaires | 2 % | 34.82 | 0.70 |
|  |  | Coûts directs |  |  | 35.52 |
