# Traitement de finition superficiel de revêtement de sol en granito

- Propriété du fichier: CYPE Ingenieros S.A.
- Format: FIEBDC-3/2016
- Logiciel: Générateur de prix de la construction. CYPE Ingenieros, S.A.
- Date: 25/10/2024
- Devise: EUR
- Coûts indirects: 3 %
- Frais généraux: 13 %
- Bénéfice: 6 %
- TVA: 20 %

## F Aménagements et finitions

### FS Revêtements de sols

#### FSR Réparation

**FSR100** m² Traitement de finition superficiel de revêtement de sol en granito.
Réparation d'un revêtement de sol en granito via surfaçage avec polisseuse et meule de 32 à 60 mm de grain. Comprend nettoyage.
Inclut: Surfaçage. Nettoyage.
Critère pour le métré: Surface mesurée selon documentation graphique du Projet.
Critère pour le mémoire: On mesurera la surface réellement exécutée selon les spécifications du Projet.

| Code | U | Désignation | Quantité | Prix | Montant |
|---|---|---|---|---|---|
| mq08war150 | h | Polisseuse pour revêtements en pierre naturelle ou en granito, composée de plateaux rotationnels auxquels est couplée une série de meules abrasives, refroidies avec de l'eau. (matériel) | 0.174 | 4.65 | 0.809 |
| mo037 | h | Compagnon professionnel III/CP2 polisseur de revêtements de sols. (main-d'œuvre) | 0.238 | 29.25 | 6.962 |
| mo075 | h | Ouvrier professionnel II/OP polisseur de revêtements de sols. (main-d'œuvre) | 0.059 | 26.02 | 1.535 |
| % | % | Frais de chantier des unités d'ouvrage | 2 % | 9.306 | 0.186 |
|  |  | Coûts directs |  |  | 9.492 |
