# Mise en place et fixation d'une grille métallique, de plus de 4 m² de surface, par scellage des pattes d'ancrage dans l'ouvrage avec du mortier de ciment, industriel, avec additif hydrofuge, M-10

- Propriété du fichier: CYPE INGENIEROS, S.A.
- Format: FIEBDC-3/2002
- Devise: EUR
- Coûts indirects: 3.00 %
- Frais généraux: 13.00 %
- Bénéfice: 6.00 %
- TVA: 20.00 %

**FXM100** U Mise en place et fixation d'une grille métallique, de plus de 4 m² de surface, par scellage des pattes d'ancrage dans l'ouvrage avec du mortier de ciment, industriel, avec additif hydrofuge, M-10.
Mise en place et fixation d'une grille métallique, de plus de 4 m² de surface, par scellage des pattes d'ancrage dans l'ouvrage avec du mortier de ciment, industriel, avec additif hydrofuge, M-10. Comprend l'implantation, les ouvertures et les rebouchages pour les ancrages, le nivellement et la mise d'aplomb.
Inclut: Implantation. Réalisation d'ouvertures. Nivellement et mise d'aplomb. Bouchage des trous.
Critère de métré de projet: Surface du vide à fermer, mesurée selon documentation graphique du Projet.
Critère de mesure de l'ouvrage: On mesurera, avec les dimensions du vide, la surface réellement exécutée selon les spécifications du Projet.

| Code | U | Désignation | Quantité | Prix | Montant |
|---|---|---|---|---|---|
| mt08aaa010a | m³ | Eau. (matériau) | 0.010 | 1.50 | 0.02 |
| mt09mif010ka | t | Mortier industriel pour maçonnerie, de ciment, couleur gris, avec additif hydrofuge, catégorie M-10 (résistance à la compression 10 N/mm²), fourni en sacs, selon NF EN 998-2. (matériau) | 0.056 | 38.05 | 2.13 |
| mo020 | h | Compagnon professionnel III/CP2 VRD espaces privés. (main-d'œuvre) | 0.640 | 24.11 | 15.43 |
| mo113 | h | Ouvrier d'exécution I/OE1 VRD espaces privés. (main-d'œuvre) | 0.704 | 20.14 | 14.18 |
| % | % | Coûts directs complémentaires | 2 % | 31.76 | 0.64 |
|  |  | Coûts directs |  |  | 32.40 |
