# Ancrage chimique structural réalisé en élément de béton de 120 mm d'épaisseur minimale

- Propriété du fichier: CYPE INGENIEROS, S.A.
- Format: FIEBDC-3/2002
- Devise: EUR
- Coûts indirects: 3.00 %
- Frais généraux: 13.00 %
- Bénéfice: 6.00 %
- TVA: 20.00 %

**GXC060** U Ancrage chimique structural réalisé en élément de béton de 120 mm d'épaisseur minimale, constitué d'un perçage de 12 mm de diamètre et 90 mm de profondeur, réalisé avec une perceuse avec marteau percuteur et mèche, insertion dans le perçage de capsule de résines de méthacrylate d'uréthane, M10x90, de 10 mm de diamètre et 90 mm de longueur et introduction postérieure, par vissage, d'élément de fixation composé de tige filetée avec marquage de mise en place et extrémité inférieure biseautée à 45°, en acier inoxydable AISI 316, de 10 mm de diamètre et 130 mm de longueur, écrou et rondelle.
Ancrage chimique structural réalisé en élément de béton de 120 mm d'épaisseur minimale, constitué d'un perçage de 12 mm de diamètre et 90 mm de profondeur, réalisé avec une perceuse avec marteau percuteur et mèche, insertion dans le perçage de capsule de résines de méthacrylate d'uréthane, M10x90, de 10 mm de diamètre et 90 mm de longueur et introduction postérieure, par vissage, d'élément de fixation composé de tige filetée avec marquage de mise en place et extrémité inférieure biseautée à 45°, en acier inoxydable AISI 316, de 10 mm de diamètre et 130 mm de longueur, écrou et rondelle.
Inclut: Implantation de la position de l'ancrage. Exécution de la perforation. Nettoyage de la poussière résultante. Insertion de la capsule chimique. Introduction de l'élément de fixation. Application du couple de serrage avec une clé dynamométrique. Nettoyage des restes excédants.
Critère de métré de projet: Nombre d'unités prévues, selon documentation graphique du Projet.
Critère de mesure de l'ouvrage: On mesurera le nombre d'unités réellement exécutées selon les spécifications du Projet.

| Code | U | Désignation | Quantité | Prix | Montant |
|---|---|---|---|---|---|
| mt26phi200b | U | Capsule de résines de méthacrylate d'uréthane, M10x90, de 10 mm de diamètre et 90 mm de longueur, pour la réalisation des ancrages chimiques structuraux. (matériau) | 1.000 | 2.75 | 2.75 |
| mt26phi460bb | U | Élément de fixation composé de tige filetée avec marquage de mise en place et extrémité inférieure biseautée à 45°, en acier inoxydable AISI 316, de 10 mm de diamètre et 130 mm de longueur, écrou et rondelle, pour fixations sur structures en béton. (matériau) | 1.000 | 3.00 | 3.00 |
| mo020 | h | Compagnon professionnel III/CP2 construction. (main-d'œuvre) | 0.110 | 24.67 | 2.71 |
| mo112 | h | Ouvrier d'exécution I/OE2 construction. (main-d'œuvre) | 0.110 | 21.29 | 2.34 |
| % | % | Coûts directs complémentaires | 2 % | 10.80 | 0.22 |
|  |  | Coûts directs |  |  | 11.02 |
