# Luminaire linéaire en angle de 90° de plafond

- Propriété du fichier: CYPE INGENIEROS, S.A.
- Format: FIEBDC-3/2002
- Devise: EUR
- Coûts indirects: 3.00 %
- Frais généraux: 13.00 %
- Bénéfice: 6.00 %
- TVA: 20.00 %

**TEI120** U Luminaire linéaire en angle de 90° de plafond, en tôle d'acier, finition thermo-émaillée, de couleur blanche finition mat texturisé, non réglable, série Ice Line 2 LED S SQ, référence 296301383000908 "LLEDÓ", de 13 W, alimentation à 220/240 V et 50-60 Hz, de 336x316x75 mm, avec quatre lampes LED LED830, température de couleur 3000 K, diffuseur de polycarbonate opalin couleur glacier, indice de reproduction chromatique supérieure à 80, flux lumineux 1150 lumens, degré de protection IP20, avec kit de départ et de fin de ligne pour luminaire linéaire, référence 296300000000K et éléments de fixation pour installation de luminaire de surface, référence 2933000000000; installation en surface.
Luminaire linéaire en angle de 90° de plafond, en tôle d'acier, finition thermo-émaillée, de couleur blanche finition mat texturisé, non réglable, série Ice Line 2 LED S SQ, référence 296301383000908 "LLEDÓ", de 13 W, alimentation à 220/240 V et 50-60 Hz, de 336x316x75 mm, avec quatre lampes LED LED830, température de couleur 3000 K, diffuseur de polycarbonate opalin couleur glacier, indice de reproduction chromatique supérieure à 80, flux lumineux 1150 lumens, degré de protection IP20, avec kit de départ et de fin de ligne pour luminaire linéaire, référence 296300000000K et éléments de fixation pour installation de luminaire de surface, référence 2933000000000; installation en surface.
Inclut: Implantation. Montage, connexion et contrôle de son bon fonctionnement.
Critère de métré de projet: Nombre d'unités prévues, selon documentation graphique du Projet.
Critère de mesure de l'ouvrage: On mesurera le nombre d'unités réellement exécutées selon les spécifications du Projet.

| Code | U | Désignation | Quantité | Prix | Montant |
|---|---|---|---|---|---|
| mt34lle125a | U | Luminaire linéaire en angle de 90° de plafond, en tôle d'acier, finition thermo-émaillée, de couleur blanche finition mat texturisé, non réglable, série Ice Line 2 LED S SQ, référence 296301383000908 "LLEDÓ", de 13 W, alimentation à 220/240 V et 50-60 Hz, de 336x316x75 mm, avec quatre lampes LED LED830, température de couleur 3000 K, diffuseur de polycarbonate opalin couleur glacier, indice de reproduction chromatique supérieure à 80, flux lumineux 1150 lumens, degré de protection IP20. (matériau) | 1.000 | 226.03 | 226.03 |
| mt34lle131a | U | Kit de départ et de fin de ligne pour luminaire linéaire, référence 296300000000K "LLEDÓ", avec barrettes de dominos. (matériau) | 1.000 | 29.96 | 29.96 |
| mt34lle134a | U | Éléments de fixation pour installation de luminaire de surface, référence 2933000000000 "LLEDÓ". (matériau) | 1.000 | 5.02 | 5.02 |
| mo003 | h | Compagnon professionnel III/CP2 électricien. (main-d'œuvre) | 0.323 | 26.36 | 8.51 |
| mo102 | h | Ouvrier professionnel II/OP électricien. (main-d'œuvre) | 0.323 | 23.22 | 7.50 |
| % | % | Coûts directs complémentaires | 2 % | 277.02 | 5.54 |
|  |  | Coûts directs |  |  | 282.56 |
