# Redevance de déversement pour remise d'un container avec déchets dangereux à un gestionnaire autorisé

- Propriété du fichier: CYPE INGENIEROS, S.A.
- Format: FIEBDC-3/2002
- Devise: EUR
- Coûts indirects: 3.00 %
- Frais généraux: 13.00 %
- Bénéfice: 6.00 %
- TVA: 20.00 %

## D Gestion de déchets

### DD Dangereux

#### DDC Déversement de déchets dangereux

**DDC020** U Redevance de déversement pour remise d'un container avec déchets dangereux à un gestionnaire autorisé.
Redevance de déversement pour remise à un gestionnaire autorisé des déchets dangereux, d'un container de 1,0 m³ avec terres et pierres contenant des substances dangereuses provenant de la construction ou de la démolition.
Critère d'évaluation économique: Le prix ne comprend ni le container ni le transport.
Critère pour le métré: Nombre d'unités prévues, selon documentation graphique du Projet.
Critère pour le mémoire: On mesurera le nombre d'unités réellement remises selon les spécifications du Projet.

| Code | U | Désignation | Quantité | Prix | Montant |
|---|---|---|---|---|---|
| mt08grg040a | U | Redevance de déversement pour remise à un gestionnaire autorisé des déchets dangereux de container de 1 m³ de capacité, avec terres et pierres contenant des substances dangereuses provenant de la construction ou de la démolition. (matériau) | 1.000 | 140.00 | 140.00 |
| % | % | Frais de chantier des unités d'ouvrage | 2 % | 140.00 | 2.80 |
|  |  | Coûts directs |  |  | 142.80 |
