# Imperméabilisation de la paroi mitoyenne avec une cloison pluviale de plaques préformées

- Propriété du fichier: CYPE INGENIEROS, S.A.
- Format: FIEBDC-3/2002
- Devise: EUR
- Coûts indirects: 3.00 %
- Frais généraux: 13.00 %
- Bénéfice: 6.00 %
- TVA: 20.00 %

## E Enveloppe et finition extérieure

### EB Revêtements et bardages de parement

#### EBO Plaques ondulées

**EBO010** m² Imperméabilisation de la paroi mitoyenne avec une cloison pluviale de plaques préformées.
Imperméabilisation de la paroi mitoyenne de jusqu'à 12 m de hauteur avec une cloison pluviale de plaques bitumées 10 ondes, de profil ondulé et couleur noire, à base de fibres minérales et végétales saturées avec une émulsion bitumineuse à températures élevées, disposition des plaques en rangées se superposant, fixées à la paroi mitoyenne directement sur le support avec vis galvanisées; et arrêt périmétrique d'une plaque galvanisée émaillée, de plusieurs couleurs.
Inclut: Préparation et nettoyage du support. Coupe et présentation des plaques de cloison pluviale. Mise en place des plaques. Résolution du périmètre intérieur et extérieur de l'élément. Fixation des plaques. Révisions et nettoyage.
Critère pour le métré: Surface mesurée selon documentation graphique du Projet.
Critère pour le mémoire: On mesurera la surface réellement exécutée selon les spécifications du Projet.

| Code | U | Désignation | Quantité | Prix | Montant |
|---|---|---|---|---|---|
| mt13lpo010e | m² | Plaque bitumée 10 ondes, de profil ondulé et couleur noire, à base de fibres minérales et végétales saturées avec une émulsion bitumineuse à températures élevées, selon NF EN 534. (matériau) | 1.100 | 7.89 | 8.68 |
| mt13lps030 | U | Vis galvanisée avec cheville en plastique et rondelle de plomb/fer, pour la fixation des plaques sur un support céramique. (matériau) | 6.000 | 0.10 | 0.60 |
| mt13lps020 | m | Arrêt périmétrique d'une plaque galvanisée émaillée, de plusieurs couleurs. (matériau) | 0.400 | 1.94 | 0.78 |
| mo052 | h | Compagnon professionnel III/CP2 poseur de systèmes de façades préfabriqués. (main-d'œuvre) | 0.150 | 30.20 | 4.53 |
| mo099 | h | Ouvrier professionnel II/OP poseur de systèmes de façades préfabriqués. (main-d'œuvre) | 0.150 | 26.02 | 3.90 |
| % | % | Frais de chantier des unités d'ouvrage | 2 % | 18.49 | 0.37 |
|  |  | Coûts directs |  |  | 18.86 |
