# Appui de fenêtre en pierre naturelle, d'une seule pièce

- Propriété du fichier: CYPE INGENIEROS, S.A.
- Format: FIEBDC-3/2002
- Devise: EUR
- Coûts indirects: 3.00 %
- Frais généraux: 13.00 %
- Bénéfice: 6.00 %
- TVA: 20.00 %

## E Enveloppe et finition extérieure

### EC Éléments complémentaires de façade

#### ECB Appuis de baies

**ECB080** U Appui de fenêtre en pierre naturelle, d'une seule pièce.
Appui de fenêtre de marbre Blanc Macael, d'une seule pièce, de 500 mm de longueur, 200 mm de largeur et 20 mm d'épaisseur, avec larmier, face et bord droit poli et grave adhérée à la surface sur sa face inférieure, encastré dans les jambages; placé avec du mortier de ciment, industriel, avec adjuvant hydrofuge, M-10; et jointoiement des assemblages avec les murs avec du mortier de joints spécial pour pierre naturelle.
Inclut: Préparation des appuis latéraux. Implantation de la pièce. Découpe de la pièce. Préparation et régularisation du support. Mise en place et à l'aplomb, nivellement et alignement. Jointoiement et nettoyage.
Critère pour le métré: Nombre d'unités prévues, selon documentation graphique du Projet.
Critère pour le mémoire: On mesurera le nombre d'unités réellement exécutées selon les spécifications du Projet.

| Code | U | Désignation | Quantité | Prix | Montant |
|---|---|---|---|---|---|
| mt08aaa010a | m³ | Eau. (matériau) | 0.006 | 1.50 | 0.01 |
| mt09mif010ka | t | Mortier industriel pour maçonnerie, de ciment, couleur grise, avec adjuvant hydrofuge, catégorie M-10 (résistance à la compression 10 N/mm²), fourni en sacs, selon NF EN 998-2. (matériau) | 0.009 | 65.98 | 0.59 |
| mt20vmn015baa | U | Appui de fenêtre de marbre Blanc Macael, d'une seule pièce, allant jusqu'à 800 mm de longueur, jusqu'à 200 mm de largeur et 20 mm d'épaisseur, avec larmier, face et bord droit poli et grave adhérée à la surface sur sa face inférieure, selon NF EN 771-6. (matériau) | 1.000 | 8.75 | 8.75 |
| mt09mcr220 | kg | Mortier de jointoiement pour revêtements, intérieurs et extérieurs, en pierre naturelle, polie ou à polir, constitué de ciment, granulats à base de poussière de marbre, pigments résistants aux alcalis et additifs spéciaux. (matériau) | 0.014 | 1.80 | 0.03 |
| mo020 | h | Compagnon professionnel III/CP2 construction. (main-d'œuvre) | 0.220 | 29.25 | 6.44 |
| mo113 | h | Ouvrier d'exécution I/OE1 construction. (main-d'œuvre) | 0.245 | 24.51 | 6.00 |
| % | % | Frais de chantier des unités d'ouvrage | 2 % | 21.82 | 0.44 |
|  |  | Coûts directs |  |  | 22.26 |
