# Chaperon céramique

- Propriété du fichier: CYPE INGENIEROS, S.A.
- Format: FIEBDC-3/2002
- Devise: EUR
- Coûts indirects: 3.00 %
- Frais généraux: 13.00 %
- Bénéfice: 6.00 %
- TVA: 20.00 %

## E Enveloppe et finition extérieure

### EC Éléments complémentaires de façade

#### ECC Chaperons et couvre-poteaux

**ECC070** m Chaperon céramique.
Chaperon céramique, avec un angle d'inclinaison de 10°, en pièces de 25x25x4 cm, avec larmier, pour recouvrement de murs; placé avec du mortier de ciment, industriel, avec adjuvant hydrofuge, M-10; et jointement entre pièces et, s'il y a lieu, des assemblages avec les murs avec du mortier de joints cémenteux avec absorption d'eau réduite, CG2, pour joints entre 3 et 15 mm.
Inclut: Préparation de la surface d'appui. Implantation des pièces. Découpe des pièces. Mise en place des pièces avec du mortier. Remplissage des joints et nettoyage.
Critère pour le métré: Longueur mesurée aux axes, selon documentation graphique du Projet.
Critère pour le mémoire: On mesurera, aux axes, la longueur réellement exécutée selon les spécifications du Projet.

| Code | U | Désignation | Quantité | Prix | Montant |
|---|---|---|---|---|---|
| mt20ace010b | m | Chaperon céramique, avec un angle d'inclinaison de 10°, en pièces de 25x25x4 cm, avec larmier, pour recouvrement de murs. (matériau) | 1.100 | 15.24 | 16.76 |
| mt08aaa010a | m³ | Eau. (matériau) | 0.006 | 1.50 | 0.01 |
| mt09mif010ka | t | Mortier industriel pour maçonnerie, de ciment, couleur grise, avec adjuvant hydrofuge, catégorie M-10 (résistance à la compression 10 N/mm²), fourni en sacs, selon NF EN 998-2. (matériau) | 0.012 | 65.98 | 0.79 |
| mt09mcr070a | kg | Mortier de joints cémenteux avec résistance élevée à l'abrasion et absorption d'eau réduite, CG2, pour joint ouvert entre 3 et 15 mm, selon NF EN 13888. (matériau) | 0.075 | 0.99 | 0.07 |
| op00amo010 |  | Rectifieuse ou scie radiale. | 1.000 | 0.00 | 0.00 |
| mo020 | h | Compagnon professionnel III/CP2 construction. (main-d'œuvre) | 0.250 | 29.25 | 7.31 |
| mo113 | h | Ouvrier d'exécution I/OE1 construction. (main-d'œuvre) | 0.281 | 24.51 | 6.89 |
| % | % | Frais de chantier des unités d'ouvrage | 2 % | 31.83 | 0.64 |
|  |  | Coûts directs |  |  | 32.47 |
