# Habillage de façade en panneau simple nervuré de GRC, type peau raidie

- Propriété du fichier: CYPE INGENIEROS, S.A.
- Format: FIEBDC-3/2002
- Devise: EUR
- Coûts indirects: 3.00 %
- Frais généraux: 13.00 %
- Bénéfice: 6.00 %
- TVA: 20.00 %

## E Enveloppe et finition extérieure

### EL Façades légères

#### ELG Panneaux en GRC

**ELG010** m² Habillage de façade en panneau simple nervuré de GRC, type peau raidie.
Habillage de façade en panneau simple nervuré en GRC, type peau raidie, de 10 mm d'épaisseur, 3 m de largeur maximale et 6 m² de surface maximale, texture lisse, couleur blanche, avec inclusion ou délimitation des ouvertures; fixation des panneaux au plancher avec des éléments métalliques de connexion, fixés à leur tour avec des vis M12 en acier zingué. Comprend l'impression, le silicone neutre et le cordon en mousse de polyéthylène expansé à cellule fermée pour le scellement des joints.
Inclut: Implantation des panneaux et des éléments d'ancrage. Positionnement du panneau à son emplacement définitif. Aplomb et étaiement du panneau. Fixation des ancrages par boulonnage. Résolution des points singuliers. Révision des panneaux. Scellement des joints.
Critère pour le métré: Surface mesurée selon documentation graphique du Projet, sans dupliquer les coins ni les rencontres, en déduisant les ouvertures de surface supérieure à 3 m².
Critère pour le mémoire: On mesurera la surface réellement exécutée selon les spécifications du Projet, sans dupliquer les coins ni les rencontres, en déduisant les ouvertures de surface supérieure à 3 m².

| Code | U | Désignation | Quantité | Prix | Montant |
|---|---|---|---|---|---|
| mt12pgg010ab | m² | Panneau simple nervuré en GRC, type peau raidie, de 10 mm d'épaisseur, 3 m de largeur maximale et 6 m² de surface maximale, texture lisse, couleur blanche; avec un profilé en acier zingué ajouté à la face arrière, pour la fixation mécanique du panneau aux éléments métalliques de connexion; avec le prix augmenté de 5% pour cause de pièces spéciales pour la résolution des points singuliers. (matériau) | 1.000 | 152.67 | 152.67 |
| mt12pgg100a | U | Répercussion, par m² de façade de panneau en GRC, de pièces spéciales et éléments métalliques pour connexion entre panneaux et entre panneaux et éléments structuraux, vis M12, en acier zingué, avec rondelles, pour la fixation mécanique des éléments de connexion au panneau et au plancher, impression, silicone neutre et cordon en mousse de polyéthylène expansé à cellule fermée pour le scellement des joints. (matériau) | 1.000 | 3.00 | 3.00 |
| mq07gte010c | h | Grue autopropulsée à bras télescopique avec une capacité d'élévation de 30 t et 27 m de hauteur maximale de travail. (matériel) | 0.030 | 75.04 | 2.25 |
| op00ato010 |  | Tournevis. | 1.000 | 0.00 | 0.00 |
| op00tal010 |  | Perceuse. | 1.000 | 0.00 | 0.00 |
| op00amo010 |  | Rectifieuse ou scie radiale. | 1.000 | 0.00 | 0.00 |
| mo050 | h | Compagnon professionnel III/CP2 monteur de panneaux préfabriqués en béton. (main-d'œuvre) | 0.188 | 30.20 | 5.68 |
| mo097 | h | Ouvrier professionnel II/OP monteur de panneaux préfabriqués en béton. (main-d'œuvre) | 0.188 | 26.02 | 4.89 |
| % | % | Frais de chantier des unités d'ouvrage | 2 % | 168.49 | 3.37 |
|  |  | Coûts directs |  |  | 171.86 |
