# Contrecloison de doublage de façade, en maçonnerie de briques en terre cuite à isolation rapportée, pose à joint traditionnel, à revêtir

- Propriété du fichier: CYPE INGENIEROS, S.A.
- Format: FIEBDC-3/2002
- Devise: EUR
- Coûts indirects: 3.00 %
- Frais généraux: 13.00 %
- Bénéfice: 6.00 %
- TVA: 20.00 %

## F Aménagements et finitions

### FD Doublages

#### FDM Contrecloisons en maçonnerie

**FDM010** m² Contrecloison de doublage de façade, en maçonnerie de briques en terre cuite à isolation rapportée, pose à joint traditionnel, à revêtir.
Contrecloison de doublage de façade, de 5 cm d'épaisseur, en maçonnerie de brique creuse en terre cuite à une rangée de perforations horizontales, à revêtir, 385x50x250 mm, résistance thermique de la maçonnerie 0,25 m²K/W, pose avec plâtre pour cloisonner (C2). Réalisation des linteaux avec le même type de maçonnerie sur menuiserie.
Critère d'évaluation économique: Le prix ne comprend pas la réalisation des linteaux des ouvertures de façade.
Inclut: Implantation, étage par étage. Marquage sur les poteaux des niveaux de référence générale d'étage et du niveau du revêtement. Assise de la première rangée. Mise en place et à l'aplomb des mires de référence. Tendu des cordeaux entre les mires. Mise en place des plombs fixes dans les arêtes. Mise en place des pièces par rangées à niveau. Réalisation de tous les travaux nécessaires pour la résolution des ouvertures. Rencontres de la maçonnerie avec les façades, les poteaux et les cloisons. Rencontre de la maçonnerie et du plancher supérieur. Nettoyage du parement.
Critère pour le métré: Surface mesurée selon documentation graphique du Projet, sans dupliquer les coins ni les rencontres, en déduisant les ouvertures de surface supérieure à 4 m². Dans les ouvertures qui ne sont pas déduites, sont inclus les travaux pour réaliser la surface intérieure de l'ouverture.
Critère pour le mémoire: On mesurera la surface réellement exécutée selon les spécifications du Projet, sans dupliquer les coins ni les rencontres, en déduisant les ouvertures de surface supérieure à 4 m². Dans les ouvertures qui ne sont pas déduites, sont inclus les travaux pour réaliser la surface intérieure de l'ouverture.

| Code | U | Désignation | Quantité | Prix | Montant |
|---|---|---|---|---|---|
| mt04lbx020r | U | Brique creuse en terre cuite à une rangée de perforations horizontales, à revêtir, 385x50x250 mm, résistance thermique de la maçonnerie 0,25 m²K/W, pour utilisation en maçonnerie protégée (pièce en P), densité 686 kg/m³, selon NF EN 771-1. (matériau) | 11.000 | 1.37 | 15.07 |
| mt09pye030 | kg | Plâtre pour cloisonner, C2/30/2 selon NF EN 13279-1. (matériau) | 5.080 | 0.55 | 2.79 |
| op00roz010 |  | Rainureuse. | 1.000 | 0.00 | 0.00 |
| op00amo010 |  | Rectifieuse ou scie radiale. | 1.000 | 0.00 | 0.00 |
| mo021 | h | Compagnon professionnel III/CP2 construction pour des travaux de maçonnerie. (main-d'œuvre) | 0.299 | 29.25 | 8.75 |
| mo114 | h | Ouvrier d'exécution I/OE1 construction pour des travaux de maçonnerie. (main-d'œuvre) | 0.150 | 24.51 | 3.68 |
| % | % | Frais de chantier des unités d'ouvrage | 3 % | 30.29 | 0.91 |
|  |  | Coûts directs |  |  | 31.20 |
