# Isolation thermo-acoustique sous des planchers en bois massif ou en bois laminé, avec du polystyrène expansé

- Propriété du fichier: CYPE INGENIEROS, S.A.
- Format: FIEBDC-3/2002
- Devise: EUR
- Coûts indirects: 3.00 %
- Frais généraux: 13.00 %
- Bénéfice: 6.00 %
- TVA: 20.00 %

## F Aménagements et finitions

### FI Isolations intérieures

#### FIP Parquets flottants

**FIP020** m² Isolation thermo-acoustique sous des planchers en bois massif ou en bois laminé, avec du polystyrène expansé.
Isolation thermo-acoustique sous des planchers en bois massif ou en bois laminé, constituée de panneau rigide en polystyrène expansé, selon NF EN 13163, à surface lisse et usinage latéral droit, de 10 mm d'épaisseur, résistance thermique 0,35 m²K/W, conductivité thermique 0,03 W/(mK), placé bord à bord, simplement appuyé, recouvert avec film de polyéthylène de 0,2 mm d'épaisseur et désolidarisation périmétrique réalisée avec le même matériau isolant, préparé pour recevoir directement le plancher en bois ou laminé. Comprend la bande autoadhésive pour le scellement des joints.
Inclut: Nettoyage et préparation de la surface support. Implantation et découpe de l'isolant. Mise en place de l'isolant. Mise en place du film en polyéthylène. Scellement des joints du film de polyéthylène.
Critère pour le métré: Surface mesurée selon documentation graphique du Projet.
Critère pour le mémoire: On mesurera la surface réellement exécutée selon les spécifications du Projet.

| Code | U | Désignation | Quantité | Prix | Montant |
|---|---|---|---|---|---|
| mt16pel060nad | m² | Panneau rigide en polystyrène expansé, selon NF EN 13163, à surface lisse et usinage latéral droit, de 10 mm d'épaisseur, résistance thermique 0,35 m²K/W, conductivité thermique 0,03 W/(mK), Euroclasse E de réaction au feu selon NF EN 13501-1, avec code de désignation EPS-EN 13163-T3-L3-W2-S5-P10-TR200-DS(N)2-BS150-CS(10)100; fournissant une réduction du niveau global de pression au bruit de choc de 27 dB. (matériau) | 1.100 | 1.92 | 2.11 |
| mt16png010d | m² | Film de polyéthylène de 0,2 mm d'épaisseur et 184 g/m² de masse surfacique. (matériau) | 1.050 | 0.41 | 0.43 |
| mt16aaa030 | m | Ruban autoadhésif pour le scellement des joints. (matériau) | 0.250 | 0.30 | 0.08 |
| mo054 | h | Compagnon professionnel III/CP2 poseur d'isolants rigides ou flexibles. (main-d'œuvre) | 0.120 | 30.20 | 3.62 |
| mo101 | h | Ouvrier professionnel II/OP poseur d'isolants rigides ou flexibles. (main-d'œuvre) | 0.120 | 26.02 | 3.12 |
| % | % | Frais de chantier des unités d'ouvrage | 2 % | 9.36 | 0.19 |
|  |  | Coûts directs |  |  | 9.55 |
