# Revêtement thermique et acoustique avec du mortier léger de chaux et de granulés en liège, sur parement intérieur

- Propriété du fichier: CYPE INGENIEROS, S.A.
- Format: FIEBDC-3/2002
- Devise: EUR
- Coûts indirects: 3.00 %
- Frais généraux: 13.00 %
- Bénéfice: 6.00 %
- TVA: 20.00 %

## F Aménagements et finitions

### FO Enduits de mortier industriel

#### FOT Enduits thermiques

**FOT030** m² Revêtement thermique et acoustique avec du mortier léger de chaux et de granulés en liège, sur parement intérieur.
Revêtement thermique et acoustique avec du mortier léger, type LW CSII W0, selon NF EN 998-1, couleur grise, composé de chaux hydraulique naturelle, type NHL 3,5, selon NF EN 459-1, granulés de liège de granulométrie comprise entre 0 et 3 mm, fumée de silice, perlite et pierre ponce, armé et renforcé avec maille en fibre de verre, appliqué en couche successives, de 20 mm d'épaisseur totale, à vue, application manuelle, sur parement intérieur en maçonnerie de terre cuite, vertical, jusqu'à 3 m de hauteur. Comprend les cornières en aluminium pour la réalisation d'arêtes.
Critère d'évaluation économique: Le prix comprend la protection des éléments du contour qui pourraient être affectés pendant les travaux et la résolution des points singuliers.
Inclut: Préparation de la surface support. Calepinage des pans. Préparation du mortier. Application du mortier. Réalisation des joints et des points singuliers. Séchage du mortier.
Critère pour le métré: Surface mesurée selon documentation graphique du Projet, déduisant 50% des ouvertures entre 2 et 4 m² et 100% des ouvertures de plus de 4 m², ajoutant au contraire, à ces dernières, la surface de la partie intérieure de l'ouverture, correspondant à la développée des jambages et des linteaux. Dans les ouvertures qui ne sont pas déduites, ou qui sont partiellement déduites, sont inclus les travaux pour réaliser la surface intérieure de l'ouverture.
Critère pour le mémoire: On mesurera la surface réellement exécutée selon les spécifications du Projet, déduisant 50% des ouvertures entre 2 et 4 m² et 100% des ouvertures de plus de 4 m², ajoutant au contraire, à ces dernières, la surface de la partie intérieure de l'ouverture, correspondant à la développée des jambages et des linteaux. Dans les ouvertures qui ne sont pas déduites, ou qui sont partiellement déduites, sont inclus les travaux pour réaliser la surface intérieure de l'ouverture.

| Code | U | Désignation | Quantité | Prix | Montant |
|---|---|---|---|---|---|
| mt28mds010b | kg | Mortier léger, type LW CSII W0, selon NF EN 998-1, pour utilisation à l'intérieur ou à l'extérieur, couleur grise, composé de chaux hydraulique naturelle, type NHL 3,5, selon NF EN 459-1, granulés de liège de granulométrie comprise entre 0 et 3 mm, fumée de silice, perlite et pierre ponce; conductivité thermique 0,037 W/(mK), Euroclasse A1 de réaction au feu, selon NF EN 13501-1, densité 250 kg/m³. (matériau) | 5.200 | 4.37 | 22.72 |
| mt08aaa010a | m³ | Eau. (matériau) | 0.001 | 1.50 | 0.00 |
| mt28mds001b | m² | Maille en fibre de verre, de 10x20 mm de vide de maille, de 140 g/m² de masse surfacique, 0,68 mm d'épaisseur et de 1x50 m, pour armer les mortiers. (matériau) | 1.050 | 2.61 | 2.74 |
| mt28mon030 | m | Profilé pour joints en PVC. (matériau) | 0.750 | 0.35 | 0.26 |
| mt28vye040a | m | Cornières en aluminium, de 5 mm d'épaisseur et 25 mm de développement, pour la protection des arêtes. (matériau) | 0.200 | 2.06 | 0.41 |
| op00tal020 |  | Malaxeur électrique. | 1.000 | 0.00 | 0.00 |
| mo039 | h | Compagnon professionnel III/CP2 enduiseur. (main-d'œuvre) | 0.425 | 29.25 | 12.43 |
| mo111 | h | Ouvrier d'exécution I/OE2 enduiseur. (main-d'œuvre) | 0.257 | 25.75 | 6.62 |
| % | % | Frais de chantier des unités d'ouvrage | 2 % | 45.18 | 0.90 |
|  |  | Coûts directs |  |  | 46.08 |
