# Plancher technique continu en plaques de plâtre avec fibre, système "KNAUF"

- Propriété du fichier: CYPE INGENIEROS, S.A.
- Format: FIEBDC-3/2002
- Devise: EUR
- Coûts indirects: 3.00 %
- Frais généraux: 13.00 %
- Bénéfice: 6.00 %
- TVA: 20.00 %

## F Aménagements et finitions

### FS Revêtements de sols

#### FSA Bases de revêtement

**FSA140** m² Plancher technique continu en plaques de plâtre avec fibre, système "KNAUF".
Plancher technique continu, système F191.es "KNAUF", constitué de plaques de plâtre renforcé avec des fibres, de 1200x600 mm et 25 mm d'épaisseur, à bords longitudinaux à rainure et languette, MH, appuyées sur poutres (non comprises dans ce prix). Comprend les cadres pour les bouches d'inspection, la préparation de la surface d'appui par aspiration et nettoyage des restes d'ouvrage, l'impression de la surface base, avec impression Estrichgrund "KNAUF", la bande périmétrique de laine de roche pour la désolidarisation du périmètre, bande d'appui Tecnosol "KNAUF" sur chaque poutre, l'union des plaques à l'aide d'une colle à joints MH "KNAUF", appliqué sur la zone d'assemblage et d'impression de la surface, avec impression Estrichgrund "KNAUF", pour réduire l'absorption et améliorer l'adhérence. Totalement monté et préparé pour supporter un revêtement (non compris dans ce prix).
Inclut: Impression de la surface de base. Mise en place de la bande périmétrique. Mise en place de la bande d'appui sur les poutres. Mise en place des plaques. Impression de la surface de finition.
Critère pour le métré: Surface utile, mesurée selon documentation graphique du Projet. Le métré par casses et découpes n'a pas été augmenté, puisque 5% de pièces de plus ont été considérées dans la décomposition.
Critère pour le mémoire: On mesurera la surface réellement exécutée selon les spécifications du Projet.

| Code | U | Désignation | Quantité | Prix | Montant |
|---|---|---|---|---|---|
| mt12pik040c | kg | Impression Estrichgrund "KNAUF", pour réduire l'absorption et améliorer l'adhérence, à base de résines synthétiques en dispersion aqueuse et pigments, sans dissolvants. (matériau) | 0.200 | 0.38 | 0.08 |
| mt12psk040c | m | Bande périmétrique Brio "KNAUF" en laine de roche de 12 mm d'épaisseur, 100 mm de largeur et 1200 mm de longueur. (matériau) | 1.000 | 7.95 | 7.95 |
| mt12psk045b | m | Bande d'appui autoadhésive Tecnosol "KNAUF". (matériau) | 0.010 | 0.65 | 0.01 |
| mt12psk050ac | m² | Plaque de plâtre renforcé avec des fibres, de 1200x600 mm et de 25 mm d'épaisseur, à bords longitudinaux à rainure et languette, MH "KNAUF", pour application dans les sols techniques continus; classement 3/2/A/1, selon NF EN 12825. (matériau) | 1.050 | 57.64 | 60.52 |
| mt12psk070b | U | Cartouche de 600 ml de colle pour joints Tecnosol "KNAUF". (matériau) | 0.067 | 12.11 | 0.81 |
| op00ato010 |  | Tournevis. | 1.000 | 0.00 | 0.00 |
| op00tal010 |  | Perceuse. | 1.000 | 0.00 | 0.00 |
| op00sie010 |  | Scie sauteuse. | 1.000 | 0.00 | 0.00 |
| op00tro010 |  | Scie à tronçonner. | 1.000 | 0.00 | 0.00 |
| mo011 | h | Compagnon professionnel III/CP2 monteur. (main-d'œuvre) | 0.250 | 30.20 | 7.55 |
| mo080 | h | Ouvrier professionnel II/OP monteur. (main-d'œuvre) | 0.250 | 26.02 | 6.51 |
| % | % | Frais de chantier des unités d'ouvrage | 2 % | 83.43 | 1.67 |
|  |  | Coûts directs |  |  | 85.10 |
