# Arrêt de marches avec revêtement céramique ou en pierre naturelle, via un profilé pré-assemblé avec un revêtement en bois

- Propriété du fichier: CYPE INGENIEROS, S.A.
- Format: FIEBDC-3/2002
- Devise: EUR
- Coûts indirects: 3.00 %
- Frais généraux: 13.00 %
- Bénéfice: 6.00 %
- TVA: 20.00 %

## F Aménagements et finitions

### FY Revêtements d'escaliers

#### FYN Nez de marches

**FYN060** m Arrêt de marches avec revêtement céramique ou en pierre naturelle, via un profilé pré-assemblé avec un revêtement en bois.
Réalisation d'un arrêt de marches avec un revêtement céramique ou en pierre naturelle, via profilé en aluminium, de 11 mm de hauteur, avec revêtement en bois de chêne, de 50 mm de largeur. Comprend le nettoyage et la préparation de la surface support, l'implantation, la fixation du profilé avec un adhésif et la résolution des liaisons.
Inclut: Nettoyage et préparation de la surface support. Implantation. Découpe, mise en place et fixation du profilé. Résolution des liaisons.
Critère pour le métré: Longueur mesurée selon documentation graphique du Projet.
Critère pour le mémoire: On mesurera la longueur réellement exécutée selon les spécifications du Projet.

| Code | U | Désignation | Quantité | Prix | Montant |
|---|---|---|---|---|---|
| mt18rpe070a | m | Profilé en aluminium, de 11 mm de hauteur, avec revêtement en bois de chêne, de 50 mm de largeur, pour arrêt de marches avec revêtement céramique ou en pierre naturelle. (matériau) | 1.050 | 35.00 | 36.75 |
| mo023 | h | Compagnon professionnel III/CP2 carreleur en revêtements de sols. (main-d'œuvre) | 0.050 | 29.25 | 1.46 |
| % | % | Frais de chantier des unités d'ouvrage | 2 % | 38.21 | 0.76 |
|  |  | Coûts directs |  |  | 38.97 |
