# Recépage d'un pieu préfabriqué en béton armé

- Propriété du fichier: CYPE INGENIEROS, S.A.
- Format: FIEBDC-3/2002
- Devise: EUR
- Coûts indirects: 3.00 %
- Frais généraux: 13.00 %
- Bénéfice: 6.00 %
- TVA: 20.00 %

## G Structure et gros oeuvre

### GF Fondations

#### GFQ Pieux préfabriqués

**GFQ040** m Recépage d'un pieu préfabriqué en béton armé.
Recépage d'un pieu préfabriqué en béton armé, de 32,5 cm de diamètre, par nettoyage et suppression du béton de tête du pieu qui pourrait avoir été dégradé par les coups de la masse et ne possède plus les caractéristiques mécaniques nécessaires, avec compresseur avec un marteau pneumatique, et chargement des décombres provenant du recépage dans le camion ou la benne.
Inclut: Recépage. Pliage des armatures. Nettoyage et chargement des décombres provenant de l'étêtage dans le camion ou la benne.
Critère pour le métré: Longueur mesurée selon documentation graphique du Projet, en considérant une hauteur de un mètre dans chacun des pieux.
Critère pour le mémoire: On mesurera la longueur réellement exécutée selon les spécifications du Projet.

| Code | U | Désignation | Quantité | Prix | Montant |
|---|---|---|---|---|---|
| mq05pdm010c | h | Compresseur portable électrique 9 m³/min de débit. (matériel) | 0.204 | 13.73 | 2.80 |
| mq05mai030 | h | Marteau pneumatique. (matériel) | 0.408 | 4.57 | 1.86 |
| mq01exn010i | h | Mini pelleteuse sur pneus, de 37,5 kW. (matériel) | 0.006 | 51.18 | 0.31 |
| mo112 | h | Ouvrier d'exécution I/OE2 construction. (main-d'œuvre) | 0.516 | 25.31 | 13.06 |
| mo113 | h | Ouvrier d'exécution I/OE1 construction. (main-d'œuvre) | 0.132 | 24.51 | 3.24 |
| % | % | Frais de chantier des unités d'ouvrage | 2 % | 21.27 | 0.43 |
|  |  | Coûts directs |  |  | 21.70 |
