# Mur porteur en maçonnerie chaînée, de briques en terre cuite à isolation rapportée

- Propriété du fichier: CYPE INGENIEROS, S.A.
- Format: FIEBDC-3/2002
- Devise: EUR
- Coûts indirects: 3.00 %
- Frais généraux: 13.00 %
- Bénéfice: 6.00 %
- TVA: 20.00 %

## G Structure et gros oeuvre

### GM Murs

#### GMT Briques en terre cuite

**GMT010** m² Mur porteur en maçonnerie chaînée, de briques en terre cuite à isolation rapportée.
Mur porteur de 20 cm d'épaisseur en maçonnerie chaînée, de brique creuse en terre cuite avec perforations horizontales, résistance à la compression 2,8 MPa, résistance thermique de la maçonnerie 0,630 m²K/W, pose avec du mortier de ciment industriel, couleur grise, M-5, fourni en vrac.
Critère d'évaluation économique: Le prix ne comprend ni les chaînages verticaux et horizontaux ni la réalisation des linteaux des ouvertures du parement.
Inclut: Nettoyage et préparation de la surface d'appui. Implantation. Mise en place et à l'aplomb des mires de référence. Tendu des cordeaux entre les mires. Mise en place des plombs fixes dans les arêtes. Mise en place des pièces par rangées à niveau. Nettoyage du parement.
Critère pour le métré: Surface mesurée selon documentation graphique du Projet, sans dupliquer les coins ni les rencontres, en déduisant les ouvertures de surface supérieure à 2 m².
Critère pour le mémoire: On mesurera la surface réellement exécutée selon les spécifications du Projet, sans dupliquer les coins ni les rencontres, en déduisant les ouvertures de surface supérieure à 2 m².

| Code | U | Désignation | Quantité | Prix | Montant |
|---|---|---|---|---|---|
| mt04lbx010a | U | Brique creuse en terre cuite avec perforations horizontales, à revêtir, 570x200x300 mm, résistance thermique de la maçonnerie 0,63 m²K/W, pour utilisation en maçonnerie protégée (pièce en P), catégorie I, résistance à la compression 2,8 MPa, densité 629 kg/m³, selon NF EN 771-1. (matériau) | 5.500 | 4.43 | 24.37 |
| mt08aaa010a | m³ | Eau. (matériau) | 0.004 | 1.50 | 0.01 |
| mt09mif010cb | t | Mortier industriel pour maçonnerie, de ciment, couleur grise, catégorie M-5 (résistance à la compression 5 N/mm²), fourni en vrac, selon NF EN 998-2. (matériau) | 0.017 | 50.20 | 0.85 |
| mq06mms010 | h | Mélangeuse en continu avec silo, pour mortier industriel à sec, fourni en vrac. (matériel) | 0.064 | 1.94 | 0.12 |
| op00amo010 |  | Rectifieuse ou scie radiale. | 1.000 | 0.00 | 0.00 |
| mo021 | h | Compagnon professionnel III/CP2 construction pour des travaux de maçonnerie. (main-d'œuvre) | 0.396 | 29.25 | 11.58 |
| mo114 | h | Ouvrier d'exécution I/OE1 construction pour des travaux de maçonnerie. (main-d'œuvre) | 0.216 | 24.51 | 5.29 |
| % | % | Frais de chantier des unités d'ouvrage | 2 % | 42.22 | 0.84 |
|  |  | Coûts directs |  |  | 43.06 |
