# Mur de façade en maçonnerie de briques en terre cuite à isolation répartie, pose à joint mince

- Propriété du fichier: CYPE INGENIEROS, S.A.
- Format: FIEBDC-3/2002
- Devise: EUR
- Coûts indirects: 3.00 %
- Frais généraux: 13.00 %
- Bénéfice: 6.00 %
- TVA: 20.00 %

## G Structure et gros oeuvre

### GM Murs

#### GMT Briques en terre cuite

**GMT150** m² Mur de façade en maçonnerie de briques en terre cuite à isolation répartie, pose à joint mince.
Mur de façade de 37,5 cm d'épaisseur, en maçonnerie de brique Monomur, à revêtir, 250x375x249 mm, résistance thermique de la maçonnerie 3,09 m²K/W, résistance à la compression 8 MPa, pose avec du mortier à joints minces, composé de ciment, résine, sable siliceux et additifs spécifiques, renforcée à l'aide de chaînages verticaux avec 0,45 kg/m² d' armatures en acier Fe E 500; isolation des abouts de plancher avec panneau rigide en polystyrène expansé, de 20 mm d'épaisseur, et revêtement des abouts de plancher avec abouts de dalle avec apport thermique en terre cuite, 0,33 m²K/W de résistance thermique, 500x65x200 mm, à revêtir, réalisation des linteaux avec blocs en "U" avec armature et remplissage de béton.
Inclut: Définition des plans de façade via des plombs. Implantation, étage par étage. Marquage sur les poteaux des niveaux de référence générale d'étage et du niveau du revêtement. Assise de la première rangée sur couche de mortier. Mise en place et à l'aplomb des mires de référence. Tendu des cordeaux entre les mires. Mise en place des plombs fixes dans les arêtes. Mise en place des pièces par rangées à niveau. Mise en place des armatures dans les chaînages verticaux et remplissage postérieur avec du béton. Coulage, vibrage et séchage du béton. Revêtement des abouts de plancher. Réalisation de tous les travaux nécessaires pour la résolution des ouvertures. Rencontres de la maçonnerie avec les façades, les poteaux et les cloisons. Rencontre de la maçonnerie et du plancher supérieur. Nettoyage du parement.
Critère pour le métré: Surface mesurée selon documentation graphique du Projet, sans dupliquer les coins ni les rencontres, en déduisant les ouvertures de surface supérieure à 4 m². Dans les ouvertures qui ne sont pas déduites, sont inclus les travaux pour réaliser la surface intérieure de l'ouverture.
Critère pour le mémoire: On mesurera la surface réellement exécutée selon les spécifications du Projet, sans dupliquer les coins ni les rencontres, en déduisant les ouvertures de surface supérieure à 4 m². Dans les ouvertures qui ne sont pas déduites, sont inclus les travaux pour réaliser la surface intérieure de l'ouverture.

| Code | U | Désignation | Quantité | Prix | Montant |
|---|---|---|---|---|---|
| mt04bwi010ebab | U | Brique Monomur, à revêtir, 250x375x249 mm, résistance thermique de la maçonnerie 3,09 m²K/W, pour utilisation en maçonnerie protégée (pièce en P), catégorie I, résistance à la compression 8 MPa, densité 788 kg/m³, selon NF EN 771-1. (matériau) | 17.000 | 7.29 | 123.93 |
| mt09mif060a | kg | Mortier à joints minces, composé de ciment, résine, sable siliceux et additifs spécifiques, fourni en sacs de 25 kg, gâché sur chantier avec une proportion en volume de 1/3. (matériau) | 3.300 | 0.53 | 1.75 |
| mt07aco050a | kg | Ferraille élaborée en atelier industriel avec barres en acier haute adhérence, Fe E 500, de divers diamètres. (matériau) | 0.940 | 2.62 | 2.46 |
| mt08cem000o | kg | Ciment gris en sacs. (matériau) | 4.048 | 0.20 | 0.81 |
| mt08aaa010a | m³ | Eau. (matériau) | 0.006 | 1.50 | 0.01 |
| mt01arg000o | m³ | Sable criblé. (matériau) | 0.004 | 45.17 | 0.18 |
| mt01arg001oc | m³ | Gros granulats homogénéisés, de taille maximale 10 mm. (matériau) | 0.005 | 40.33 | 0.20 |
| mt16pea040a | m | Panneau rigide en polystyrène expansé, selon NF EN 13163, de 20x200 mm, résistance thermique 0,5 m²K/W, conductivité thermique 0,038 W/(mK). (matériau) | 0.330 | 1.19 | 0.39 |
| mt04bwi016ya | U | About de dalle avec apport thermique en terre cuite, à revêtir, 0,33 m²K/W de résistance thermique, 500x65x200 mm, en abouts de plancher de 20 cm d'épaisseur. (matériau) | 2.000 | 2.14 | 4.28 |
| mo021 | h | Compagnon professionnel III/CP2 construction pour des travaux de maçonnerie. (main-d'œuvre) | 0.976 | 29.25 | 28.55 |
| mo114 | h | Ouvrier d'exécution I/OE1 construction pour des travaux de maçonnerie. (main-d'œuvre) | 0.493 | 24.51 | 12.08 |
| % | % | Frais de chantier des unités d'ouvrage | 2 % | 174.64 | 3.49 |
|  |  | Coûts directs |  |  | 178.13 |
