# Système de coffrage pour un mur de sous-sol

- Propriété du fichier: CYPE INGENIEROS, S.A.
- Format: FIEBDC-3/2002
- Devise: EUR
- Coûts indirects: 3.00 %
- Frais généraux: 13.00 %
- Bénéfice: 6.00 %
- TVA: 20.00 %

## G Structure et gros oeuvre

### GS Structures enterrées et semi-enterrées

#### GSM Murs de sous-sol

**GSM020** m² Système de coffrage pour un mur de sous-sol.
Montage et démontage, de système de coffrage à une face avec finition à revêtir, réalisé avec panneaux métalliques modulaires, amortissables en 150 utilisations, pour la réalisation d'un mur en béton armé, de jusqu'à 3 m de hauteur et surface plane, pour le soutènement des terres. Comprend; les espaceurs de coffrage pour passage des tiges; les éléments de soutien, fixation et étaiement nécessaires à la stabilité; et liquide décoffrant, pour éviter l'adhérence du béton au coffrage.
Inclut: Nettoyage et préparation du plan d'appui. Implantation du coffrage sur la fondation. Implantation des joints de construction et de dilatation. Mise en place d'espaceurs de coffrage pour passage des tiges. Montage du système de coffrage. Mise en place des éléments de soutien, fixation et étaiement. Aplomb et nivellement du coffrage. Démontage du système de coffrage. Nettoyage et stockage du coffrage.
Critère pour le métré: Surface de coffrage en contact avec le béton, mesurée selon documentation graphique du Projet, sans déduire les ouvertures inférieures à 1 m².
Critère pour le mémoire: On mesurera la surface de coffrage en contact avec le béton réellement exécutée selon les spécifications du Projet, sans déduire les ouvertures inférieures à 1 m².

| Code | U | Désignation | Quantité | Prix | Montant |
|---|---|---|---|---|---|
| mt08eme070a | m² | Panneaux métalliques modulaires, pour coffrer murs en béton de jusqu'à 3 m de hauteur. (matériau) | 0.007 | 200.00 | 1.40 |
| mt08eme075a | U | Structure support de système de coffrage vertical, pour murs en béton à une face, de jusqu'à 3 m de hauteur, constituée d'équerres métalliques pour stabilisation et aplomb de la surface coffrante. (matériau) | 0.005 | 400.00 | 2.00 |
| mt08dba010d | l | Agent démoulant, à base d'huiles spéciales, émulsionnable à l'eau, pour coffrages métalliques, phénoliques ou en bois. (matériau) | 0.030 | 1.80 | 0.05 |
| mt08var204 | U | Espaceurs de coffrage en PVC pour le passage des tiges de coffrage, de plusieurs diamètres et longueurs. (matériau) | 0.400 | 1.35 | 0.54 |
| mo044 | h | Compagnon professionnel III/CP2 coffreur. (main-d'œuvre) | 0.440 | 30.72 | 13.52 |
| mo091 | h | Ouvrier professionnel II/OP coffreur. (main-d'œuvre) | 0.490 | 27.32 | 13.39 |
| % | % | Frais de chantier des unités d'ouvrage | 2 % | 30.90 | 0.62 |
|  |  | Coûts directs |  |  | 31.52 |
