# Limiteur de gaz de pétrole liquéfiés (GPL)

- Propriété du fichier: CYPE INGENIEROS, S.A.
- Format: FIEBDC-3/2002
- Devise: EUR
- Coûts indirects: 3.00 %
- Frais généraux: 13.00 %
- Bénéfice: 6.00 %
- TVA: 20.00 %

## T Équipements techniques

### TG Installations de gaz

#### TGE Éléments

**TGE040** U Limiteur de gaz de pétrole liquéfiés (GPL).
Limiteur de pression, de 10 kg/h de débit nominal, 20 bar de pression maximum d'entrée et 1,75 bar de pression de sortie.
Inclut: Montage, connexion et contrôle de son bon fonctionnement.
Critère pour le métré: Nombre d'unités prévues, selon documentation graphique du Projet.
Critère pour le mémoire: On mesurera le nombre d'unités réellement exécutées selon les spécifications du Projet.

| Code | U | Désignation | Quantité | Prix | Montant |
|---|---|---|---|---|---|
| mt43acl060a | U | Limiteur de pression, de 10 kg/h de débit nominal, 20 bar de pression maximum d'entrée et 1,75 bar de pression de sortie. (matériau) | 1.000 | 31.04 | 31.04 |
| mo010 | h | Compagnon professionnel III/CP2 installateur de gaz. (main-d'œuvre) | 0.250 | 30.20 | 7.55 |
| mo109 | h | Ouvrier professionnel II/OP installateur de gaz. (main-d'œuvre) | 0.250 | 25.99 | 6.50 |
| % | % | Frais de chantier des unités d'ouvrage | 2 % | 45.09 | 0.90 |
|  |  | Coûts directs |  |  | 45.99 |
