# Extincteur portable pour milieux marins, à poussière chimique ABC polyvalente, avec pression incorporée

- Propriété du fichier: CYPE INGENIEROS, S.A.
- Format: FIEBDC-3/2002
- Devise: EUR
- Coûts indirects: 3.00 %
- Frais généraux: 13.00 %
- Bénéfice: 6.00 %
- TVA: 20.00 %

## T Équipements techniques

### TI Protections contre les incendies

#### TIX Extincteurs

**TIX050** U Extincteur portable pour milieux marins, à poussière chimique ABC polyvalente, avec pression incorporée.
Extincteur portable pour milieux marins, à poussière chimique ABC polyvalente, avec pression incorporée avec azote, avec 3 kg d'agent extincteur, d'efficacité 13A-89B, avec corps en acier avec revêtement intérieur résistant à la corrosion et finition extérieure avec peinture époxy couleur rouge, tube de sonde, vanne à levier, goupille de sécurité, manomètre et embout diffuseur. Comprend le support et les accessoires de montage.
Inclut: Mise en place et fixation du support. Mise en place de l'extincteur.
Critère pour le métré: Nombre d'unités prévues, selon documentation graphique du Projet.
Critère pour le mémoire: On mesurera le nombre d'unités réellement mises en place selon les spécifications du Projet.

| Code | U | Désignation | Quantité | Prix | Montant |
|---|---|---|---|---|---|
| mt41ixm110d | U | Extincteur portable pour milieux marins, à poussière chimique ABC polyvalente, avec pression incorporée avec azote, avec 3 kg d'agent extincteur, d'efficacité 13A-89B, avec corps en acier avec revêtement intérieur résistant à la corrosion et finition extérieure avec peinture époxy couleur rouge, tube de sonde, vanne à levier, goupille de sécurité, manomètre et embout diffuseur, avec support et accessoires de montage, avec la certification MED de Marine Marchande, selon NF EN 3. (matériau) | 1.000 | 73.25 | 73.25 |
| mo113 | h | Ouvrier d'exécution I/OE1 construction. (main-d'œuvre) | 0.450 | 24.51 | 11.03 |
| % | % | Frais de chantier des unités d'ouvrage | 2 % | 84.28 | 1.69 |
|  |  | Coûts directs |  |  | 85.97 |
