# Démontage d'un monte-voitures

- Propriété du fichier: CYPE INGENIEROS, S.A.
- Format: FIEBDC-3/2002
- Devise: EUR
- Coûts indirects: 3.00 %
- Frais généraux: 13.00 %
- Bénéfice: 6.00 %
- TVA: 20.00 %

## T Équipements techniques

### TK Appareils élévateurs

#### TKD Dépose

**TKD020** U Démontage d'un monte-voitures.
Démontage d'un monte-voitures électrique, pour 2 arrêts (3 m), composé de portes intérieure, de portes extérieures, de crochets de fixation, de lampes d'éclairage du vide, de passe-câbles, d'un groupe tracteur, d'amortisseurs de fosse, d'un limiteur de vitesse et de parachutes, d'un tableau et d'un câble de manoeuvre, d'un parcours des guides et du piston, d'un sélecteur d'arrêt, de boutons d'étage, d'un châssis de cabine et d'un contrepoids et de systèmes de sécurité; avec des moyens manuels, et chargement manuel dans le camion ou la benne.
Critère d'évaluation économique: Le prix comprend le démontage de l'installation électrique.
Inclut: Démontage de l'installation électrique. Démontage de l'élément. Retrait et stockage du matériau démonté. Nettoyage des restes d'ouvrage. Chargement manuel du matériau démonté et des restes d'ouvrage dans le camion ou la benne.
Critère pour le métré: Nombre d'unités prévues, selon documentation graphique du Projet.
Critère pour le mémoire: On mesurera le nombre d'unités réellement démontées selon les spécifications du Projet.

| Code | U | Désignation | Quantité | Prix | Montant |
|---|---|---|---|---|---|
| mo020 | h | Compagnon professionnel III/CP2 construction. (main-d'œuvre) | 24.500 | 29.25 | 716.63 |
| mo113 | h | Ouvrier d'exécution I/OE1 construction. (main-d'œuvre) | 24.500 | 24.51 | 600.50 |
| mo018 | h | Compagnon professionnel III/CP2 menuisier PVC et métal. (main-d'œuvre) | 24.500 | 29.71 | 727.90 |
| mo059 | h | Ouvrier professionnel II/OP menuisier PVC et métal. (main-d'œuvre) | 24.500 | 26.10 | 639.45 |
| % | % | Frais de chantier des unités d'ouvrage | 2 % | 2684.48 | 53.69 |
|  |  | Coûts directs |  |  | 2738.17 |
