# Démontage de boîte générale de protection

- Propriété du fichier: CYPE INGENIEROS, S.A.
- Format: FIEBDC-3/2002
- Devise: EUR
- Coûts indirects: 3.00 %
- Frais généraux: 13.00 %
- Bénéfice: 6.00 %
- TVA: 20.00 %

## T Équipements techniques

### TL Installations électriques

#### TLD Dépose

**TLD040** U Démontage de boîte générale de protection.
Démontage de boîte générale de protection, avec des moyens manuels, et chargement manuel dans le camion ou la benne.
Inclut: Démontage de l'élément. Retrait et stockage du matériau démonté. Nettoyage des restes d'ouvrage. Chargement manuel du matériau démonté et des restes d'ouvrage dans le camion ou la benne.
Critère pour le métré: Nombre d'unités prévues, selon documentation graphique du Projet.
Critère pour le mémoire: On mesurera le nombre d'unités réellement démontées selon les spécifications du Projet.

| Code | U | Désignation | Quantité | Prix | Montant |
|---|---|---|---|---|---|
| mo003 | h | Compagnon professionnel III/CP2 électricien. (main-d'œuvre) | 0.315 | 30.20 | 9.51 |
| mo102 | h | Ouvrier professionnel II/OP électricien. (main-d'œuvre) | 0.158 | 25.99 | 4.11 |
| % | % | Frais de chantier des unités d'ouvrage | 2 % | 13.62 | 0.27 |
|  |  | Coûts directs |  |  | 13.89 |
