# Plaque de finition d'appareillages encastrés, antivandalisme

- Propriété du fichier: CYPE INGENIEROS, S.A.
- Format: FIEBDC-3/2002
- Devise: EUR
- Coûts indirects: 3.00 %
- Frais généraux: 13.00 %
- Bénéfice: 6.00 %
- TVA: 20.00 %

## T Équipements techniques

### TL Installations électriques

#### TLL Appareillage

**TLL370** U Plaque de finition d'appareillages encastrés, antivandalisme.
Plaque de finition antivandalisme, avec degrés de protection IP40 et IK07, 3 postes, gamme moyenne, de couleur blanche.
Inclut: Implantation. Montage.
Critère pour le métré: Nombre d'unités prévues, selon documentation graphique du Projet.
Critère pour le mémoire: On mesurera le nombre d'unités réellement exécutées selon les spécifications du Projet.

| Code | U | Désignation | Quantité | Prix | Montant |
|---|---|---|---|---|---|
| mt33gmg960e | U | Plaque de finition antivandalisme, avec degrés de protection IP40 et IK07, selon IEC 60439, 3 postes, gamme moyenne, de couleur blanche. (matériau) | 1.000 | 21.70 | 21.70 |
| mo003 | h | Compagnon professionnel III/CP2 électricien. (main-d'œuvre) | 0.040 | 30.20 | 1.21 |
| % | % | Frais de chantier des unités d'ouvrage | 2 % | 22.91 | 0.46 |
|  |  | Coûts directs |  |  | 23.37 |
