# Prise de signaux de télédiffusion, encastrée, antivandalisme

- Propriété du fichier: CYPE INGENIEROS, S.A.
- Format: FIEBDC-3/2002
- Devise: EUR
- Coûts indirects: 3.00 %
- Frais généraux: 13.00 %
- Bénéfice: 6.00 %
- TVA: 20.00 %

## T Équipements techniques

### TL Installations électriques

#### TLL Appareillage

**TLL270** U Prise de signaux de télédiffusion, encastrée, antivandalisme.
Prise de TV/R-SAT, antivandalisme, avec degrés de protection IP40 et IK07, unique, gamme moyenne, avec couvercle, de couleur blanche et plaque de finition 1 poste, de couleur blanche. Installation encastrée.
Critère d'évaluation économique: Le prix ne comprend pas la boîte d'encastrement pour appareillage.
Inclut: Montage, connexion et contrôle de son bon fonctionnement.
Critère pour le métré: Nombre d'unités prévues, selon documentation graphique du Projet.
Critère pour le mémoire: On mesurera le nombre d'unités réellement exécutées selon les spécifications du Projet.

| Code | U | Désignation | Quantité | Prix | Montant |
|---|---|---|---|---|---|
| mt40gmg610a | U | Prise de TV/R-SAT, antivandalisme, avec degrés de protection IP40 et IK07, selon IEC 60439, unique, à encastrer, gamme moyenne. (matériau) | 1.000 | 14.17 | 14.17 |
| mt40gmg615a | U | Couvercle antivandalisme, avec degrés de protection IP40 et IK07, selon IEC 60439, pour prise de TV/R-SAT, gamme moyenne, de couleur blanche. (matériau) | 1.000 | 3.16 | 3.16 |
| mt33gmg960a | U | Plaque de finition antivandalisme, avec degrés de protection IP40 et IK07, selon IEC 60439, 1 poste, gamme moyenne, de couleur blanche. (matériau) | 1.000 | 6.54 | 6.54 |
| mo003 | h | Compagnon professionnel III/CP2 électricien. (main-d'œuvre) | 0.220 | 30.20 | 6.64 |
| % | % | Frais de chantier des unités d'ouvrage | 2 % | 30.51 | 0.61 |
|  |  | Coûts directs |  |  | 31.12 |
