# Module solaire photovoltaïque intégré dans fenêtre

- Propriété du fichier: CYPE INGENIEROS, S.A.
- Format: FIEBDC-3/2002
- Devise: EUR
- Coûts indirects: 3.00 %
- Frais généraux: 13.00 %
- Bénéfice: 6.00 %
- TVA: 20.00 %

## T Équipements techniques

### TL Installations électriques

#### TLS Électricité solaire photovoltaïque

**TLS130** U Module solaire photovoltaïque intégré dans fenêtre.
Module solaire photovoltaïque à cellules en silicium monocristallin, puissance maximale (Wp) 56 W, tension à pleine puissance (Vmp) 26,76 V, intensité à pleine puissance (Imp) 2,09 A, tension dans circuit ouvert (Voc) 31,67 V, intensité de court-circuit (Isc) 2,21 A, efficacité 7,77%, 472 cellules de 140x5 mm, vitre extérieure en verre trempé de 4 mm d'épaisseur, couche adhésive de butyral de polyvinyle (PVB), couche postérieure en verre trempé de 4 mm d'épaisseur, température de travail -40°C jusqu'à 85°C, dimensions 1200x600x10 mm, résistance à la charge du vent 245 kg/m², résistance à la charge de la neige 551 kg/m², poids 16,36 kg, avec boîte de connexions avec diodes, câbles polarisés de 4 mm² de section et 900 mm de longueur et connecteurs MC4. Installation sur fenêtre. Comprend les accessoires de montage et le matériel de connexion électrique.
Critère d'évaluation économique: Le prix ne comprend pas la structure support.
Inclut: Montage, connexion et contrôle de son bon fonctionnement.
Critère pour le métré: Nombre d'unités prévues, selon documentation graphique du Projet.
Critère pour le mémoire: On mesurera le nombre d'unités réellement exécutées selon les spécifications du Projet.

| Code | U | Désignation | Quantité | Prix | Montant |
|---|---|---|---|---|---|
| mt35sol220a | U | Module solaire photovoltaïque à cellules en silicium monocristallin, pour intégration dans la fenêtre, puissance maximale (Wp) 56 W, tension à pleine puissance (Vmp) 26,76 V, intensité à pleine puissance (Imp) 2,09 A, tension dans circuit ouvert (Voc) 31,67 V, intensité de court-circuit (Isc) 2,21 A, efficacité 7,77%, 472 cellules de 140x5 mm, vitre extérieure en verre trempé de 4 mm d'épaisseur, couche adhésive de butyral de polyvinyle (PVB), couche postérieure en verre trempé de 4 mm d'épaisseur, température de travail -40°C jusqu'à 85°C, dimensions 1200x600x10 mm, résistance à la charge du vent 245 kg/m², résistance à la charge de la neige 551 kg/m², poids 16,36 kg, avec boîte de connexions avec diodes, câbles polarisés de 4 mm² de section et 900 mm de longueur et connecteurs MC4. (matériau) | 1.000 | 195.55 | 195.55 |
| mo003 | h | Compagnon professionnel III/CP2 électricien. (main-d'œuvre) | 0.150 | 30.20 | 4.53 |
| mo102 | h | Ouvrier professionnel II/OP électricien. (main-d'œuvre) | 0.150 | 25.99 | 3.90 |
| % | % | Frais de chantier des unités d'ouvrage | 2 % | 203.98 | 4.08 |
|  |  | Coûts directs |  |  | 208.06 |
