# Démontage d'une descente en fibrociment avec amiante

- Propriété du fichier: CYPE INGENIEROS, S.A.
- Format: FIEBDC-3/2002
- Devise: EUR
- Coûts indirects: 3.00 %
- Frais généraux: 13.00 %
- Bénéfice: 6.00 %
- TVA: 20.00 %

## T Équipements techniques

### TP Installations de distribution de l'eau

#### TPD Dépose

**TPD150** m Démontage d'une descente en fibrociment avec amiante.
Démontage d'une descente de fibrociment avec amiante, pour une longueur moyenne à démonter de jusqu'à 5 m, avec des moyens et des équipements adaptés, et chargement mécanique dans le camion.
Critère d'évaluation économique: Le prix comprend le démontage du matériau de fixation, des accessoires et des pièces spéciales, les mesures d'amiantes (environnementales et personnelles) et la plastification, l'étiquetage et la palettisation des éléments dans une zone délimitée et protégée.
Inclut: Humectage de la descente avec une solution aqueuse. Démontage de l'élément. Plastification, étiquetage et palettisation des éléments dans la zone délimitée et protégée. Chargement mécanique du matériau démonté et des restes d'ouvrage dans le camion.
Critère pour le métré: Longueur mesurée en projection horizontale, selon documentation graphique du Projet.
Critère pour le mémoire: On mesurera, en projection horizontale, la longueur réellement démontée selon les spécifications du Projet.

| Code | U | Désignation | Quantité | Prix | Montant |
|---|---|---|---|---|---|
| mt51ins020a | m | Démontage de descente en fibrociment avec amiante et éléments de fixation, pour une longueur moyenne à démonter de jusqu'à 5 m, plastifié, étiqueté et palettisé des éléments, avec des moyens et des équipements adaptés et chargement mécanique du matériau démonté dans le camion ou la benne. (matériau) | 1.000 | 806.40 | 806.40 |
| % | % | Frais de chantier des unités d'ouvrage | 2 % | 806.40 | 16.13 |
|  |  | Coûts directs |  |  | 822.53 |
