# Récupérateur de chaleur et d'humidité air-air. Installation dans le sol

- Propriété du fichier: CYPE INGENIEROS, S.A.
- Format: FIEBDC-3/2002
- Devise: EUR
- Coûts indirects: 3.00 %
- Frais généraux: 13.00 %
- Bénéfice: 6.00 %
- TVA: 20.00 %

## T Équipements techniques

### TV Climatisation et ventilation

#### TVA Distribution d'air

**TVA350** U Récupérateur de chaleur et d'humidité air-air. Installation dans le sol.
Récupérateur de chaleur et d'humidité air-air, débit d'air nominal 1200 m³/h, dimensions 1190x1690x700 mm, poids 350 kg, pression statique d'air nominale 250 Pa, pression sonore à 1 m 2,6 dBA, alimentation monophasée à 230 V, efficacité de récupération frigorifique dans des conditions humides 80,6%, puissance frigorifique récupérée 3,06 kW (température de l'air extérieur 32°C avec l'humidité relative du 50% et température ambiante 26°C avec l'humidité relative du 50%), efficacité de récupération calorifique dans des conditions humides 80,2%, puissance calorifique récupérée 14,9 kW (température de l'air extérieur -10°C avec l'humidité relative du 90% et température ambiante 22°C avec l'humidité relative du 50%), avec échangeur rotatif enthalpique en alliage d'aluminium avec traitement hygroscopique, ventilateurs d'aspiration individuelle avec les pales courbées vers l'arrière couplés directement aux moteurs électroniques type EC Inverter, bypass avec moteur d'actionnement du registre par courroie pour changement de mode d'opération de récupération en free-cooling, structure de profilés en aluminium extrudé, panneaux de fermeture en acier prépeint RAL 9002, de 42 mm d'épaisseur, type sandwich, avec joints d'étanchéité spéciaux et isolation en laine minérale, filtre d'air classe F7 à l'entrée d'air extérieur, filtre d'air classe F7 à la sortie d'air à l'extérieur, filtre d'air classe M5 au retour d'air de l'intérieur, pressostats différentiels pour les filtres, accès aux ventilateurs et aux filtres d'air à travers les panneaux d'inspection, possibilité d'accès latéral aux filtres, tableau électrique à l'intérieur de l'unité et contrôle à distance pour la régulation de la ventilation et de la température, pour la supervision de l'état des filtres d'air, programmation hebdomadaire, gestion des fonctions de dégivrage et d'antigel pour la section optionnelle avec une batterie à eau et intégration avec BMS via le protocole de communication Modbus et bus de communication RS-485. Installation dans le sol.
Inclut: Implantation. Mise en place et fixation. Connexion et contrôle de son bon fonctionnement.
Critère pour le métré: Nombre d'unités prévues, selon documentation graphique du Projet.
Critère pour le mémoire: On mesurera le nombre d'unités réellement exécutées selon les spécifications du Projet.

| Code | U | Désignation | Quantité | Prix | Montant |
|---|---|---|---|---|---|
| mt42lmf030a | U | Récupérateur de chaleur et d'humidité air-air, débit d'air nominal 1200 m³/h, dimensions 1190x1690x700 mm, poids 350 kg, pression statique d'air nominale 250 Pa, pression sonore à 1 m 2,6 dBA, alimentation monophasée à 230 V, efficacité de récupération frigorifique dans des conditions humides 80,6%, puissance frigorifique récupérée 3,06 kW (température de l'air extérieur 32°C avec l'humidité relative du 50% et température ambiante 26°C avec l'humidité relative du 50%), efficacité de récupération calorifique dans des conditions humides 80,2%, puissance calorifique récupérée 14,9 kW (température de l'air extérieur -10°C avec l'humidité relative du 90% et température ambiante 22°C avec l'humidité relative du 50%), avec échangeur rotatif enthalpique en alliage d'aluminium avec traitement hygroscopique, ventilateurs d'aspiration individuelle avec les pales courbées vers l'arrière couplés directement aux moteurs électroniques type EC Inverter, bypass avec moteur d'actionnement du registre par courroie pour changement de mode d'opération de récupération en free-cooling, structure de profilés en aluminium extrudé, panneaux de fermeture en acier prépeint RAL 9002, de 42 mm d'épaisseur, type sandwich, avec joints d'étanchéité spéciaux et isolation en laine minérale, filtre d'air classe F7 à l'entrée d'air extérieur, filtre d'air classe F7 à la sortie d'air à l'extérieur, filtre d'air classe M5 au retour d'air de l'intérieur, pressostats différentiels pour les filtres, accès aux ventilateurs et aux filtres d'air à travers les panneaux d'inspection, possibilité d'accès latéral aux filtres, tableau électrique à l'intérieur de l'unité et contrôle à distance pour la régulation de la ventilation et de la température, pour la supervision de l'état des filtres d'air, programmation hebdomadaire, gestion des fonctions de dégivrage et d'antigel pour la section optionnelle avec une batterie à eau et intégration avec BMS via le protocole de communication Modbus et bus de communication RS-485. (matériau) | 1.000 | 14822.93 | 14822.93 |
| mo005 | h | Compagnon professionnel III/CP2 installateur de climatisation. (main-d'œuvre) | 1.700 | 30.20 | 51.34 |
| mo104 | h | Ouvrier professionnel II/OP installateur de climatisation. (main-d'œuvre) | 1.700 | 25.99 | 44.18 |
| % | % | Frais de chantier des unités d'ouvrage | 2 % | 14918.45 | 298.37 |
|  |  | Coûts directs |  |  | 15216.82 |
