# Ventilo-convecteur à cassette, système à quatre tubes

- Propriété du fichier: CYPE INGENIEROS, S.A.
- Format: FIEBDC-3/2002
- Devise: EUR
- Coûts indirects: 3.00 %
- Frais généraux: 13.00 %
- Bénéfice: 6.00 %
- TVA: 20.00 %

## T Équipements techniques

### TV Climatisation et ventilation

#### TVO Unités terminales non autonomes de climatisation

**TVO110** U Ventilo-convecteur à cassette, système à quatre tubes.
Ventilo-convecteur à cassette, système à quatre tubes, de 570x570x295 mm, puissance frigorifique totale nominale de 3,08 kW (température humide d'entrée de l'air: 19°C; température d'entrée de l'eau: 7°C, écart de température: 5°C), puissance calorifique nominale de 1,94 kW (température d'entrée de l'air: 20°C; température d'entrée de l'eau: 70°C), à 3 vitesses, débit d'eau nominal de 0,626 m³/h, débit d'air nominal de 430 m³/h et puissance sonore nominale de 41 dBA, avec vanne à trois voies avec bypass (4 voies), avec actionneur, pour la batterie froide, et vanne à trois voies avec bypass (4 voies), avec actionneur, pour la batterie chaude. Comprend les éléments pour la suspension au plafond. Totalement monté, connecté et mis en marche par l'entreprise installatrice pour le contrôle de son bon fonctionnement.
Inclut: Implantation de l'unité. Mise en place et fixation de l'unité. Connecté aux réseaux de conduction d'eau, électrique et de récupération des condensats. Mise en marche.
Critère pour le métré: Nombre d'unités prévues, selon documentation graphique du Projet.
Critère pour le mémoire: On mesurera le nombre d'unités réellement exécutées selon les spécifications du Projet.

| Code | U | Désignation | Quantité | Prix | Montant |
|---|---|---|---|---|---|
| mt42ftc300fb | U | Ventilo-convecteur à cassette, système à quatre tubes, de 570x570x295 mm, puissance frigorifique totale nominale de 3,08 kW (température humide d'entrée de l'air: 19°C; température d'entrée de l'eau: 7°C, écart de température: 5°C), puissance calorifique nominale de 1,94 kW (température d'entrée de l'air: 20°C; température d'entrée de l'eau: 70°C), à 3 vitesses, débit d'eau nominal de 0,626 m³/h, débit d'air nominal de 430 m³/h et puissance sonore nominale de 41 dBA. (matériau) | 1.000 | 1025.15 | 1025.15 |
| mt42vsi010eh | U | Vanne à trois voies avec bypass (4 voies), avec actionneur; y compris connexions et le montage. (matériau) | 2.000 | 112.00 | 224.00 |
| mt37sve010b | U | Vanne à sphère en laiton nickelé à visser de 1/2". (matériau) | 4.000 | 4.95 | 19.80 |
| mt42www090 | U | Kit de support pour la suspension du plafond, constitué de quatre tiges filetées en acier galvanisé, avec leurs chevilles, écrous et rondelles correspondants. (matériau) | 1.000 | 22.00 | 22.00 |
| mo005 | h | Compagnon professionnel III/CP2 installateur de climatisation. (main-d'œuvre) | 3.575 | 30.20 | 107.97 |
| mo104 | h | Ouvrier professionnel II/OP installateur de climatisation. (main-d'œuvre) | 3.575 | 25.99 | 92.91 |
| % | % | Frais de chantier des unités d'ouvrage | 2 % | 1491.83 | 29.84 |
|  |  | Coûts directs |  |  | 1521.67 |
