# Ligne frigorifique

- Propriété du fichier: CYPE INGENIEROS, S.A.
- Format: FIEBDC-3/2002
- Devise: EUR
- Coûts indirects: 3.00 %
- Frais généraux: 13.00 %
- Bénéfice: 6.00 %
- TVA: 20.00 %

## T Équipements techniques

### TV Climatisation et ventilation

#### TVT Unités terminales autonomes de climatisation

**TVT010** m Ligne frigorifique.
Ligne frigorifique double réalisée avec tuyauterie pour gaz via tube de cuivre sans soudure, de 1/2" de diamètre et 0,8 mm d'épaisseur avec coquille de mousse élastomérique, de 13 mm de diamètre intérieur et 10 mm d'épaisseur, à base de caoutchouc synthétique flexible, de structure cellulaire fermée et tuyauterie pour liquide via tube de cuivre sans soudure, de 1/4" de diamètre et 0,8 mm d'épaisseur avec coquille de mousse élastomérique, de 7 mm de diamètre intérieur et 10 mm d'épaisseur, à base de caoutchouc synthétique flexible, de structure cellulaire fermée.
Inclut: Implantation du parcours de la ligne. Rubanage des extrémités. Mise en place de l'isolant. Montage et fixation de la ligne. Évasement. Vidange pour sa charge.
Critère pour le métré: Longueur mesurée selon documentation graphique du Projet.
Critère pour le mémoire: On mesurera la longueur réellement exécutée selon les spécifications du Projet.

| Code | U | Désignation | Quantité | Prix | Montant |
|---|---|---|---|---|---|
| mt42lin030a | m | Tube de cuivre sans soudure, de 1/4" de diamètre et 0,8 mm d'épaisseur, selon NF EN 12735-1. (matériau) | 1.000 | 3.00 | 3.00 |
| mt17coe070aa | m | Coquille de mousse élastomérique, de 7 mm de diamètre intérieur et 10 mm d'épaisseur, à base de caoutchouc synthétique flexible, de structure cellulaire fermée. (matériau) | 1.050 | 7.96 | 8.36 |
| mt17coe110 | l | Adhésif pour coquille élastomérique. (matériau) | 0.021 | 19.01 | 0.40 |
| mt42lin030c | m | Tube de cuivre sans soudure, de 1/2" de diamètre et 0,8 mm d'épaisseur, selon NF EN 12735-1. (matériau) | 1.000 | 4.66 | 4.66 |
| mt17coe070ca | m | Coquille de mousse élastomérique, de 13 mm de diamètre intérieur et 10 mm d'épaisseur, à base de caoutchouc synthétique flexible, de structure cellulaire fermée. (matériau) | 1.050 | 9.80 | 10.29 |
| mo005 | h | Compagnon professionnel III/CP2 installateur de climatisation. (main-d'œuvre) | 0.200 | 30.20 | 6.04 |
| mo104 | h | Ouvrier professionnel II/OP installateur de climatisation. (main-d'œuvre) | 0.200 | 25.99 | 5.20 |
| % | % | Frais de chantier des unités d'ouvrage | 2 % | 37.95 | 0.76 |
|  |  | Coûts directs |  |  | 38.71 |
