# Registre bypass, pour la régulation du débit

- Propriété du fichier: CYPE INGENIEROS, S.A.
- Format: FIEBDC-3/2002
- Devise: EUR
- Coûts indirects: 3.00 %
- Frais généraux: 13.00 %
- Bénéfice: 6.00 %
- TVA: 20.00 %

## T Équipements techniques

### TV Climatisation et ventilation

#### TVZ Système multizone Airzone

**TVZ170** U Registre bypass, pour la régulation du débit.
Registre rectangulaire de surpression, avec fonction bypass, pour sortie non conduite vers le retour et un débit de 1400 m³/h, corps en aluminium, 400x200 mm, BYRE040020 "AIRZONE", avec isolation thermique de mousse en caoutchouc, papillon d'aluminium et tige et contrepoids en acier zingué.
Inclut: Implantation. Mise en place et fixation.
Critère pour le métré: Nombre d'unités prévues, selon documentation graphique du Projet.
Critère pour le mémoire: On mesurera le nombre d'unités réellement exécutées selon les spécifications du Projet.

| Code | U | Désignation | Quantité | Prix | Montant |
|---|---|---|---|---|---|
| mt42air810c | U | Registre rectangulaire de surpression, avec fonction bypass, pour sortie non conduite vers le retour et un débit de 1400 m³/h, corps en aluminium, 400x200 mm, BYRE040020 "AIRZONE", avec isolation thermique de mousse en caoutchouc, papillon d'aluminium et tige et contrepoids en acier zingué. (matériau) | 1.000 | 48.00 | 48.00 |
| mo005 | h | Compagnon professionnel III/CP2 installateur de climatisation. (main-d'œuvre) | 0.210 | 30.20 | 6.34 |
| mo104 | h | Ouvrier professionnel II/OP installateur de climatisation. (main-d'œuvre) | 0.168 | 25.99 | 4.37 |
| % | % | Frais de chantier des unités d'ouvrage | 2 % | 58.71 | 1.17 |
|  |  | Coûts directs |  |  | 59.88 |
