# Marquage de terrain sur revêtement de sol en résines synthétiques

- Propriété du fichier: CYPE Ingenieros S.A.
- Format: FIEBDC-3/2016
- Logiciel: Générateur de prix de la construction. CYPE Ingenieros, S.A.
- Date: 12/06/2024
- Devise: EUR
- Coûts indirects: 3 %
- Frais généraux: 13 %
- Bénéfice: 6 %
- TVA: 20 %

## A VRD et aménagements extérieurs

### AF Pistes sportives

#### AFR Revêtements en résines synthétiques

**AFR020** U Marquage de terrain sur revêtement de sol en résines synthétiques.
Marquage et signalisation de terrain de badminton, sur revêtement de sol en résines synthétiques, avec des lignes de 4 cm de largeur, continues ou discontinues, de couleur à choisir, par application de peinture acrylique mate par eau, couleur à choisir, densité 1,3 g/m³, viscosité > 20 poises, conformément aux normes fédératives.
Inclut: Préparation de la surface. Réalisation du marquage.
Critère pour le métré: Nombre d'unités prévues, selon documentation graphique du Projet.
Critère pour le mémoire: On mesurera le nombre d'unités réellement exécutées selon les spécifications du Projet.

| Code | U | Désignation | Quantité | Prix | Montant |
|---|---|---|---|---|---|
| mt27pij040 | kg | Peinture acrylique mate par eau, couleur à choisir, densité 1,3 g/m³, viscosité > 20 poises. (matériau) | 7 | 10.92 | 76.440 |
| mt47mpi030 | U | Rouleau de ruban adhésif. (matériau) | 14 | 2.4 | 33.600 |
| mo038 | h | Compagnon professionnel III/CP2 peintre. (main-d'œuvre) | 3.7 | 29.25 | 108.225 |
| mo076 | h | Ouvrier professionnel II/OP peintre. (main-d'œuvre) | 3.7 | 26.02 | 96.274 |
| % | % | Frais de chantier des unités d'ouvrage | 2 % | 314.539 | 6.291 |
|  |  | Coûts directs |  |  | 320.830 |

Déchets:
- pose: mt27pij040 Peinture acrylique mate par eau, couleur à choisir, densité 1,3 g/m³, viscosité > 20 poises; facteur de déchet 0.0275

## Ressources

**mt27pij040** kg Peinture acrylique mate par eau, couleur à choisir, densité 1,3 g/m³, viscosité > 20 poises
Données techniques: Coût énergétique 31.490 MJ; Émission de CO2 1.556 kg; Code CED 08 01 11; Masse de l'élément 1 kg; Volume 0.001111 m3
Déchets:
- emballage: re170203 Plastique. (composant de déchet); quantité 0.045 kg; Code CED 17 02 03; Masse de l'élément 1 kg; Volume 0.001667 m3
