# Profilé d'arrêt latéral de terrasse deck en WPC

- Propriété du fichier: CYPE Ingenieros S.A.
- Format: FIEBDC-3/2016
- Logiciel: Générateur de prix de la construction. CYPE Ingenieros, S.A.
- Date: 27/03/2024
- Devise: EUR
- Coûts indirects: 3 %
- Frais généraux: 13 %
- Bénéfice: 6 %
- TVA: 20 %

## A VRD et aménagements extérieurs

### AS Revêtement de sols extérieurs

#### ASW Lames en WPC

**ASW020** m Profilé d'arrêt latéral de terrasse deck en WPC.
Profilé massif en WPC avec polyéthylène et fibres de bois, de 24x136x2440 mm, une face visible avec texture de bois, à bords droits, fixé aux lambourdes avec vis autoforeuses, d'acier au carbone, de 5 mm de diamètre et 63 mm de longueur, avec traitement anticorrosion, dans une terrasse deck en WPC.
Inclut: Implantation, marquage et coupe de la partie excédante du profilé d'arrêt latéral. Fixation du profilé d'arrêt latéral aux lambourdes.
Critère pour le métré: Longueur mesurée selon documentation graphique du Projet. Le métré par casses et découpes n'a pas été augmenté, puisque 5% de pièces de plus ont été considérées dans la décomposition.
Critère pour le mémoire: On mesurera la longueur réellement exécutée selon les spécifications du Projet.

| Code | U | Désignation | Quantité | Prix | Montant |
|---|---|---|---|---|---|
| mt18fmp020a | m | Profilé massif en WPC avec polyéthylène et fibres de bois, de 24x136x2440 mm, une face visible avec texture de bois, à bords droits, selon NF EN 15534-4, pour arrêt latéral de terrasse deck en WPC. (matériau) | 1.05 | 9.81 | 10.301 |
| mt18acc080a | U | Vis autoforeuse, d'acier au carbone, de 5 mm de diamètre et 63 mm de longueur, avec traitement anticorrosion. (matériau) | 7 | 0.11 | 0.770 |
| mo017 | h | Compagnon professionnel III/CP2 menuisier bois. (main-d'œuvre) | 0.1 | 29.77 | 2.977 |
| mo058 | h | Ouvrier professionnel II/OP menuisier bois. (main-d'œuvre) | 0.1 | 26.23 | 2.623 |
| % | % | Frais de chantier des unités d'ouvrage | 2 % | 16.671 | 0.333 |
|  |  | Coûts directs |  |  | 17.004 |

Déchets:
- pose: mt18fmp020a; facteur de déchet 0.00832106
- pose: mt18acc080a Vis autoforeuse, d'acier au carbone, de 5 mm de diamètre et 63 mm de longueur, avec traitement anticorrosion; facteur de déchet 0.00491667

## Ressources

**mt18fmp020a** m Profilé massif en WPC avec polyéthylène et fibres de bois
Données techniques: Coût énergétique 193.536 MJ; Émission de CO2 -0.315 kg; Code CED 17 02 01; Masse de l'élément 4.7 kg; Volume 0.004273 m3
Déchets:
- emballage: re170203 Plastique. (composant de déchet); quantité 0.003 kg; Code CED 17 02 03; Masse de l'élément 1 kg; Volume 0.001667 m3

**mt18acc080a** U Vis autoforeuse, d'acier au carbone, de 5 mm de diamètre et 63 mm de longueur, avec traitement anticorrosion
Données techniques: Coût énergétique 0.120 MJ; Émission de CO2 0.007 kg; Code CED 17 04 05; Masse de l'élément 0.012 kg; Volume 0.000006 m3
Déchets:
- emballage: re150101 Emballages en papier et en carton. (composant de déchet); quantité 0.001 kg; Code CED 15 01 01; Masse de l'élément 1 kg; Volume 0.001333 m3
