# Mur de soutènement en maçonnerie de pierre

- Propriété du fichier: CYPE Ingenieros S.A.
- Format: FIEBDC-3/2016
- Logiciel: Générateur de prix de la construction. CYPE Ingenieros, S.A.
- Date: 27/03/2024
- Devise: EUR
- Coûts indirects: 3 %
- Frais généraux: 13 %
- Bénéfice: 6 %
- TVA: 20 %

## A VRD et aménagements extérieurs

### AT Terrassement

#### ATS Murs de soutènement

**ATS010** m³ Mur de soutènement en maçonnerie de pierre.
Mur de soutènement des terres en maçonnerie ordinaire de pierre calcaire, à une face visible, entre des terrains de différents niveaux, jusqu'à 3 m de hauteur, pose avec du mortier de chaux industriel, couleur Natural, M-15, fourni en sacs. Comprend les tubes en PVC pour drainage.
Critère d'évaluation économique: Le prix ne comprend pas la fondation.
Inclut: Implantation du mur. Mise en place et à l'aplomb des mires de référence. Tendu des cordeaux entre les mires. Nettoyage et humectage du lit de la première rangée. Mise en place des moellons et calage de ceux-ci avec des gravats. Pointage avec une règle et une plombée, en rectifiant sa position par coup. Disposition des tubes de drainage. Modelage, jointoiement et enfoncement des joints. Nettoyage du parement.
Critère pour le métré: Volume mesuré sur la section théorique de calcul, selon documentation graphique du Projet.
Critère pour le mémoire: On mesurera le volume théorique exécuté selon les spécifications du Projet.

| Code | U | Désignation | Quantité | Prix | Montant |
|---|---|---|---|---|---|
| mt08pmu010a | m³ | Pierre calcaire, pour maçonnerie ordinaire. (matériau) | 0.81 | 22.58 | 18.290 |
| mt08aaa010a | m³ | Eau. (matériau) | 0.065 | 1.5 | 0.098 |
| mt09mcu010aah | t | Mortier industriel pour maçonnerie, de chaux, couleur Natural, catégorie M-15 (résistance à la compression 15 N/mm²), composé de chaux hydraulique naturelle, type NHL 5, selon NF EN 459-1 et granulats siliceux sélectionnés, fourni en sacs, selon NF EN 998-2. (matériau) | 0.357 | 242.5 | 86.573 |
| mt36tie010da | m | Tube en PVC, série B, de 75 mm de diamètre et 3 mm d'épaisseur, avec extrémité évasée, selon NF EN 1329-1. (matériau) | 0.05 | 3.34 | 0.167 |
| mo041 | h | Compagnon professionnel III/CP2 VRD espaces publics. (main-d'œuvre) | 1.14 | 29.25 | 33.345 |
| mo022 | h | Compagnon professionnel III/CP2 poseur de pierre naturelle. (main-d'œuvre) | 2.925 | 29.25 | 85.556 |
| mo060 | h | Ouvrier professionnel II/OP poseur de pierre naturelle. (main-d'œuvre) | 2.925 | 26.02 | 76.109 |
| % | % | Frais de chantier des unités d'ouvrage | 3 % | 300.138 | 9.004 |
|  |  | Coûts directs |  |  | 309.142 |

Déchets:
- pose: mt08pmu010a Pierre calcaire, pour maçonnerie ordinaire; facteur de déchet 0.0154
- pose: mt36tie010da Tube en PVC, série B, de 75 mm de diamètre et 3 mm d'épaisseur, avec extrémité évasée, selon NF EN 1329-1; facteur de déchet 0.08

## Ressources

**mt08pmu010a** m³ Pierre calcaire, pour maçonnerie ordinaire
Données techniques: Coût énergétique 4206.900 MJ; Émission de CO2 151.600 kg; Code CED 01 04 13; Masse de l'élément 1895 kg; Volume 1.263333 m3

**mt08aaa010a** m³ Eau
Données techniques: Coût énergétique 60.000 MJ; Émission de CO2 30.000 kg

**mt36tie010da** m Tube en PVC, série B, de 75 mm de diamètre et 3 mm d'épaisseur, avec extrémité évasée, selon NF EN 1329-1
Données techniques: Coût énergétique 50.706 MJ; Émission de CO2 4.908 kg; Code CED 17 02 03; Masse de l'élément 1.02 kg; Volume 0.0017 m3
Déchets:
- emballage: re170201 Bois. (composant de déchet); quantité 0.04 kg; Code CED 17 02 01; Masse de l'élément 1 kg; Volume 0.000909 m3
- emballage: re170203 Plastique. (composant de déchet); quantité 0.001 kg; Code CED 17 02 03; Masse de l'élément 1 kg; Volume 0.001667 m3
