# Main courante en aluminium

- Propriété du fichier: CYPE Ingenieros S.A.
- Format: FIEBDC-3/2016
- Logiciel: Générateur de prix de la construction. CYPE Ingenieros, S.A.
- Date: 27/03/2024
- Devise: EUR
- Coûts indirects: 3 %
- Frais généraux: 13 %
- Bénéfice: 6 %
- TVA: 20 %

## F Aménagements et finitions

### FG Garde-corps et mains courantes

#### FGS Mains courantes d'escaliers

**FGS010** m Main courante en aluminium.
Main courante droite en aluminium anodisé couleur naturelle, de 60x40 mm de section, avec des supports en aluminium fixés au parement à l'aide d'ancrage mécanique avec douilles en nylon et vis en acier galvanisé. Comprend l'implantation des supports, la fixation des supports sur le parement, la fixation de la main courante sur les supports et la mise en place des bouchons aux extrémités. Élaborée en atelier et montée in situ.
Inclut: Implantation des supports. Fixation des supports au parement. Fixation de la main courante aux supports. Mise en place des bouchons d'arrêt.
Critère pour le métré: Longueur mesurée aux axes, selon documentation graphique du Projet.
Critère pour le mémoire: On mesurera, aux axes, la longueur réellement exécutée selon les spécifications du Projet.

| Code | U | Désignation | Quantité | Prix | Montant |
|---|---|---|---|---|---|
| mt26aaa033a | U | Ancrage mécanique avec cheville en nylon et vis en acier galvanisé, à tête fraisée. (matériau) | 2 | 0.29 | 0.580 |
| mt25dpa010a | m | Main courante droite en aluminium anodisé couleur naturelle, de 60x40 mm de section, avec supports en aluminium pour fixation au parement et bouchons aux extrémités en aluminium. (matériau) | 1 | 21.44 | 21.440 |
| mo011 | h | Compagnon professionnel III/CP2 monteur. (main-d'œuvre) | 0.2 | 30.2 | 6.040 |
| mo080 | h | Ouvrier professionnel II/OP monteur. (main-d'œuvre) | 0.2 | 26.02 | 5.204 |
| % | % | Frais de chantier des unités d'ouvrage | 2 % | 33.264 | 0.665 |
|  |  | Coûts directs |  |  | 33.929 |

Déchets:
- pose: mt26aaa033a Ancrage mécanique avec cheville en nylon et vis en acier galvanisé, à tête fraisée; facteur de déchet 0.00430435
- pose: mt25dpa010a; facteur de déchet 0.024

## Ressources

**mt26aaa033a** U Ancrage mécanique avec cheville en nylon et vis en acier galvanisé, à tête fraisée
Données techniques: Coût énergétique 1.599 MJ; Émission de CO2 0.133 kg; Code CED 17 04 05; Masse de l'élément 0.046 kg; Volume 0.000022 m3
Déchets:
- emballage: re150101 Emballages en papier et en carton. (composant de déchet); quantité 0.001 kg; Code CED 15 01 01; Masse de l'élément 1 kg; Volume 0.001333 m3

**mt25dpa010a** m Main courante droite en aluminium anodisé couleur naturelle
Données techniques: Coût énergétique 86.500 MJ; Émission de CO2 6.518 kg; Code CED 17 04 02; Masse de l'élément 0.75 kg; Volume 0.0005 m3
Déchets:
- emballage: re170203 Plastique. (composant de déchet); quantité 0.008 kg; Code CED 17 02 03; Masse de l'élément 1 kg; Volume 0.001667 m3
