# Peinture naturelle d'origine minérale au silicate sur parement intérieur en plâtre

- Propriété du fichier: CYPE Ingenieros S.A.
- Format: FIEBDC-3/2016
- Logiciel: Générateur de prix de la construction. CYPE Ingenieros, S.A.
- Date: 27/03/2024
- Devise: EUR
- Coûts indirects: 3 %
- Frais généraux: 13 %
- Bénéfice: 6 %
- TVA: 20 %

## F Aménagements et finitions

### FP Peintures

#### FPO Peintures naturelles d'origine minérale au silicate

**FPO030** m² Peinture naturelle d'origine minérale au silicate sur parement intérieur en plâtre.
Application manuelle de deux couches de peinture naturelle d'origine minérale au silicate, avec un contenu très bas de composés organiques volatiles (COV), couleur blanche, finition mate, texture lisse, la première couche diluée avec 10% d'eau ou non diluée et la suivante non diluée, (rendement: 0,13 l/m²); sur parement intérieur en plâtre, vertical, jusqu'à 3 m de hauteur.
Critère d'évaluation économique: Le prix comprend la protection des éléments du contour qui pourraient être affectés pendant les travaux et la résolution des points singuliers.
Inclut: Préparation et nettoyage préalable du support. Préparation du mélange. Application d'une couche de fond et une couche de finition.
Critère pour le métré: Surface mesurée selon documentation graphique du Projet, avec le même critère que le support de base.
Critère pour le mémoire: On mesurera la surface réellement exécutée selon les spécifications du Projet, avec le même critère que le support de base.

| Code | U | Désignation | Quantité | Prix | Montant |
|---|---|---|---|---|---|
| mt27pns010a | l | Peinture naturelle d'origine minérale au silicate, pour intérieur, à base de silicate potassique, sans dissolvants, de couleur blanche, finition mate, texture lisse, respirante, Euroclasse A2-s1, d0 de réaction au feu selon NF EN 13501-1, avec un contenu de substances organiques volatiles (VOC) < 5 g/l; à appliquer à la brosse, au rouleau ou au pistolet. (matériau) | 0.26 | 17.13 | 4.454 |
| mo038 | h | Compagnon professionnel III/CP2 peintre. (main-d'œuvre) | 0.084 | 29.25 | 2.457 |
| mo076 | h | Ouvrier professionnel II/OP peintre. (main-d'œuvre) | 0.084 | 26.02 | 2.186 |
| % | % | Frais de chantier des unités d'ouvrage | 2 % | 9.097 | 0.182 |
|  |  | Coûts directs |  |  | 9.279 |

Déchets:
- pose: mt27pns010a; facteur de déchet 0.0275

## Ressources

**mt27pns010a** l Peinture naturelle d'origine minérale au silicate
Données techniques: Coût énergétique 11.976 MJ; Émission de CO2 1.036 kg; Code CED 08 01 11; Masse de l'élément 1.4 kg; Volume 0.001556 m3
Déchets:
- emballage: re170203 Plastique. (composant de déchet); quantité 0.032 kg; Code CED 17 02 03; Masse de l'élément 1 kg; Volume 0.001667 m3
