# Système de coffrage étanche pour l'ouverture destinée à un regard dans un radier

- Propriété du fichier: CYPE Ingenieros S.A.
- Format: FIEBDC-3/2016
- Logiciel: Générateur de prix de la construction. CYPE Ingenieros, S.A.
- Date: 27/03/2024
- Devise: EUR
- Coûts indirects: 3 %
- Frais généraux: 13 %
- Bénéfice: 6 %
- TVA: 20 %

## G Structure et gros oeuvre

### GF Fondations

#### GFA Radiers

**GFA050** U Système de coffrage étanche pour l'ouverture destinée à un regard dans un radier.
Montage de système de coffrage perdu, sous forme de caisson étanche, réalisé avec plaques en acier corten, de 3 mm d'épaisseur, doublées et coupées, avec assemblages soudés et éléments de raidissement constitués de profilés en acier S275JR, série T 40x40, pour la réalisation d'une ouverture destinée à un regard dans un radier, avec des dimensions maximales intérieures de 800x800x800 mm.
Inclut: Nettoyage et préparation du plan d'appui. Implantation. Montage du système de coffrage. Aplomb et nivellement du coffrage.
Critère pour le métré: Nombre d'unités prévues, selon documentation graphique du Projet.
Critère pour le mémoire: On mesurera le nombre d'unités réellement exécutées selon les spécifications du Projet.

| Code | U | Désignation | Quantité | Prix | Montant |
|---|---|---|---|---|---|
| mt08eme020b | U | Coffrage perdu sous forme de caisson étanche avec fond et quatre murs, composé par plaques en acier corten, de 3 mm d'épaisseur, doublées et coupées, avec assemblages soudés et éléments de raidissement constitués de profilés en acier S275JR, série T 40x40, pour formation de cuvette d'ascenseur, avec des dimensions intérieures adaptées selon le modèle d'ascenseur, avec des dimensions maximales intérieures de 800x800x800 mm. (matériau) | 1 | 500 | 500.000 |
| mo044 | h | Compagnon professionnel III/CP2 coffreur. (main-d'œuvre) | 0.45 | 30.72 | 13.824 |
| mo091 | h | Ouvrier professionnel II/OP coffreur. (main-d'œuvre) | 0.45 | 27.32 | 12.294 |
| % | % | Frais de chantier des unités d'ouvrage | 2 % | 526.118 | 10.522 |
|  |  | Coûts directs |  |  | 536.640 |

Déchets:
- pose: mt08eme020b; facteur de déchet 1

## Ressources

**mt08eme020b** U Coffrage perdu sous forme de caisson étanche avec fond et quatre murs
Données techniques: Coût énergétique 736.070 MJ; Émission de CO2 38.189 kg; Code CED 17 04 05; Masse de l'élément 74.88 kg; Volume 0.035657 m3
