# Contreventement de plancher à ossature légère de profilés (light steel framing) avec panneau structural

- Propriété du fichier: CYPE Ingenieros S.A.
- Format: FIEBDC-3/2016
- Logiciel: Générateur de prix de la construction. CYPE Ingenieros, S.A.
- Date: 27/03/2024
- Devise: EUR
- Coûts indirects: 3 %
- Frais généraux: 13 %
- Bénéfice: 6 %
- TVA: 20 %

## G Structure et gros oeuvre

### GP Planchers

#### GPL Ossature légère métallique

**GPL020** m² Contreventement de plancher à ossature légère de profilés (light steel framing) avec panneau structural.
Contreventement de plancher à ossature légère de profilés (light steel framing) avec panneau structural de particules de bois pour usage en milieu sec, type P4, selon NF EN 312, de 2400x900 mm et 30 mm d'épaisseur, à rainure et languette sur ses quatre côtés, fixé à la structure avec vis autoforeuses à tête fraisée, d'acier galvanisé, de 5,5 mm de diamètre et 76 mm de longueur.
Inclut: Implantation et marquage des axes. Préparation et découpe des panneaux. Fixation des panneaux à la structure.
Critère pour le métré: Surface mesurée selon documentation graphique du Projet, sans déduire les ouvertures inférieures à 1 m² et en déduisant, dans les ouvertures de surface supérieure à 1 m², l'excès sur 1 m².
Critère pour le mémoire: On mesurera la surface réellement exécutée selon les spécifications du Projet, sans déduire les ouvertures inférieures à 1 m² et en déduisant, dans les ouvertures de surface supérieure à 1 m², l'excès sur 1 m².

| Code | U | Désignation | Quantité | Prix | Montant |
|---|---|---|---|---|---|
| mt08eff020o | m² | Panneau structural de particules de bois pour usage en milieu sec, type P4, selon NF EN 312, de 2400x900 mm et 30 mm d'épaisseur, à rainure et languette sur ses quatre côtés, Euroclasse D-s2, d0 de réaction au feu, selon NF EN 13501-1, classe E1 en émission de formaldéhyde, selon NF EN 13986. (matériau) | 1 | 22.16 | 22.160 |
| mt13pst110a | U | Vis autoforeuse à tête fraisée, d'acier galvanisé, de 5,5 mm de diamètre et 76 mm de longueur. (matériau) | 8.333 | 0.17 | 1.417 |
| mo048 | h | Compagnon professionnel III/CP2 charpentier bois. (main-d'œuvre) | 0.16 | 30.72 | 4.915 |
| mo095 | h | Ouvrier professionnel II/OP charpentier bois. (main-d'œuvre) | 0.08 | 27.32 | 2.186 |
| % | % | Frais de chantier des unités d'ouvrage | 2 % | 30.678 | 0.614 |
|  |  | Coûts directs |  |  | 31.292 |

Déchets:
- pose: mt08eff020o; facteur de déchet 0.0063
- pose: mt13pst110a Vis autoforeuse à tête fraisée, d'acier galvanisé, de 5,5 mm de diamètre et 76 mm de longueur; facteur de déchet 0.00475862

## Ressources

**mt08eff020o** m² Panneau structural de particules de bois pour usage en milieu sec
Données techniques: Coût énergétique 645.429 MJ; Émission de CO2 8.354 kg; Code CED 17 02 01; Masse de l'élément 19.5 kg; Volume 0.017727 m3
Déchets:
- emballage: re170203 Plastique. (composant de déchet); quantité 0.034 kg; Code CED 17 02 03; Masse de l'élément 1 kg; Volume 0.001667 m3

**mt13pst110a** U Vis autoforeuse à tête fraisée, d'acier galvanisé, de 5,5 mm de diamètre et 76 mm de longueur
Données techniques: Coût énergétique 0.370 MJ; Émission de CO2 0.038 kg; Code CED 17 04 05; Masse de l'élément 0.0145 kg; Volume 0.000007 m3
Déchets:
- emballage: re150101 Emballages en papier et en carton. (composant de déchet); quantité 0.001 kg; Code CED 15 01 01; Masse de l'élément 1 kg; Volume 0.001333 m3
