# Système de coffrage étanche pour cuvette d'ascenseur

- Propriété du fichier: CYPE Ingenieros S.A.
- Format: FIEBDC-3/2016
- Logiciel: Générateur de prix de la construction. CYPE Ingenieros, S.A.
- Date: 12/06/2024
- Devise: EUR
- Coûts indirects: 3 %
- Frais généraux: 13 %
- Bénéfice: 6 %
- TVA: 20 %

## G Structure et gros oeuvre

### GS Structures enterrées et semi-enterrées

#### GSC Cuvettes d'ascenseur

**GSC020** U Système de coffrage étanche pour cuvette d'ascenseur.
Montage de système de coffrage perdu, sous forme de caisson étanche, réalisé avec plaques en acier corten, de 3 mm d'épaisseur, doublées et coupées, avec assemblages soudés et éléments de raidissement constitués de profilés en acier S275JR, série T 40x40, pour la réalisation d'une cuvette d'ascenseur enterré au niveau des fondations, avec des dimensions maximales de 2000x2000 mm.
Inclut: Nettoyage et préparation du plan d'appui. Implantation. Montage du système de coffrage. Aplomb et nivellement du coffrage.
Critère pour le métré: Nombre d'unités prévues, selon documentation graphique du Projet.
Critère pour le mémoire: On mesurera le nombre d'unités réellement exécutées selon les spécifications du Projet.

| Code | U | Désignation | Quantité | Prix | Montant |
|---|---|---|---|---|---|
| mt08eme010c | U | Coffrage perdu sous forme de caisson étanche avec fond et quatre murs de 1270 mm de hauteur, composé par plaques en acier corten, de 3 mm d'épaisseur, doublées et coupées, avec assemblages soudés et éléments de raidissement constitués de profilés en acier S275JR, série T 40x40, pour formation de cuvette d'ascenseur, avec des dimensions intérieures adaptées selon le modèle d'ascenseur, avec des dimensions maximales de 2000x2000 mm. (matériau) | 1 | 1600 | 1600.000 |
| mo044 | h | Compagnon professionnel III/CP2 coffreur. (main-d'œuvre) | 0.45 | 30.72 | 13.824 |
| mo091 | h | Ouvrier professionnel II/OP coffreur. (main-d'œuvre) | 0.45 | 27.32 | 12.294 |
| % | % | Frais de chantier des unités d'ouvrage | 2 % | 1626.118 | 32.522 |
|  |  | Coûts directs |  |  | 1658.640 |

Déchets:
- pose: mt08eme010c; facteur de déchet 1

## Ressources

**mt08eme010c** U Coffrage perdu sous forme de caisson étanche avec fond et quatre murs de 1270 mm de hauteur
Données techniques: Coût énergétique 3257.072 MJ; Émission de CO2 168.983 kg; Code CED 17 04 05; Masse de l'élément 331.34 kg; Volume 0.157781 m3
