# Essai sur le ciment

- Propriété du fichier: CYPE Ingenieros S.A.
- Format: FIEBDC-3/2016
- Logiciel: Générateur de prix de la construction. CYPE Ingenieros, S.A.
- Date: 27/03/2024
- Devise: EUR
- Coûts indirects: 3 %
- Frais généraux: 13 %
- Bénéfice: 6 %
- TVA: 20 %

## Q Contrôle de qualité et essais

### QA Mortiers, plâtres, chaux et ciments

#### QAT Ciments

**QAT010** U Essai sur le ciment.
Essais à réaliser en laboratoire accrédité dans le domaine technique correspondant, sur un échantillon de ciment, pris sur site, pour la détermination des caractéristiques suivantes: temps de prise selon NF EN 196-3. Comprend le déplacement sur site, la prise d'échantillon et le rapport des résultats.
Inclut: Déplacement sur chantier. Prise d'échantillons. Réalisation des essais. Rédaction d'un rapport des résultats des essais réalisés.
Critère pour le métré: Essai à réaliser, selon documentation du Plan de contrôle de qualité.

| Code | U | Désignation | Quantité | Prix | Montant |
|---|---|---|---|---|---|
| mt49cem010 | U | Essai pour déterminer le temps de prise d'un échantillon de ciment, selon NF EN 196-3, comprend le déplacement au site, la prise d'un échantillon et le rapport des résultats. (matériau) | 1 | 59.5 | 59.500 |
| % | % | Frais de chantier des unités d'ouvrage | 2 % | 59.500 | 1.190 |
|  |  | Coûts directs |  |  | 60.690 |
