# Installation d'un système de sonorisation

- Propriété du fichier: CYPE Ingenieros S.A.
- Format: FIEBDC-3/2016
- Logiciel: Générateur de prix de la construction. CYPE Ingenieros, S.A.
- Date: 27/03/2024
- Devise: EUR
- Coûts indirects: 3 %
- Frais généraux: 13 %
- Bénéfice: 6 %
- TVA: 20 %

## T Équipements techniques

### TA Installations audiovisuelles

#### TAS Sonorisation (fond musical)

**TAS010** U Installation d'un système de sonorisation.
Système de sonorisation composé de: une centrale de son mono adaptable à toute source musicale; 2 régulateurs de son analogiques à 1 chaîne musicale mono qui permettent de réguler le volume de chaque séjour, 2 haut-parleurs de 2", 2 W et 8 Ohm installés dans un faux plafond; adaptateurs à incorporer aux éléments de son. Comprend le réseau de distribution intérieur du logement, constitué d'une canalisation et d'un câblage pour la conduite des signaux avec un tube flexible en PVC annelé et un câble flexible torsadé de 3x1,5 mm², les boîtes à encastrer, les boîtes de dérivation et les accessoires.
Critère d'évaluation économique: Le prix ne comprend ni la centrale de son ni les travaux auxiliaires de maçonnerie pour installations.
Inclut: Implantation et tracé. Mise en place et fixation des tubes et des boîtes. Pose des câbles. Montage, connexion et contrôle de son bon fonctionnement.
Critère pour le métré: Nombre d'unités prévues, selon documentation graphique du Projet.
Critère pour le mémoire: On mesurera le nombre d'unités réellement exécutées selon les spécifications du Projet.

| Code | U | Désignation | Quantité | Prix | Montant |
|---|---|---|---|---|---|
| mt40mhm010a | U | Centrale de son à un canal mono, avec réglage manuel du niveau de sortie audio. Protection électronique de l'alimentation. Télécontrôle, commutateur pour connecter manuellement/automatiquement. (matériau) | 1 | 138.13 | 138.130 |
| mt40mhm011 | U | Boîte à encastrer pour centrale de son, en matériau thermoplastique, de 140x140x45 mm. (matériau) | 1 | 3.87 | 3.870 |
| mt40mhm020a | U | Régulateur de son analogique à 1 canal musicale mono avec boîte à encastrer, avec réception des avis, potentiomètre de réglage du volume et télécontrôle. (matériau) | 2 | 53.27 | 106.540 |
| mt40mhm040a | U | Haut-parleur de 2", 2 W/8 Ohm, pour installer dans un faux plafond. (matériau) | 2 | 19.29 | 38.580 |
| mt40mhm041a | U | Boîte à encastrer pour haut-parleur de 2", 2 W/8 Ohm. Comprend les crochets d'accroche au plafond. (matériau) | 2 | 1.94 | 3.880 |
| mt40mhm050a | U | Adaptateur à incorporer aux éléments de son. (matériau) | 2 | 1.95 | 3.900 |
| mt40mhm100 | m | Câble flexible torsadé de 3x1,5 mm². (matériau) | 40 | 0.52 | 20.800 |
| mt40mhm102 | m | Ligne d'alimentation de 2x0,75 mm². (matériau) | 30 | 0.41 | 12.300 |
| mt35aia010b | m | Tube souple en PVC, annelé, de couleur noire, de 20 mm de diamètre nominal, pour canalisation encastrée dans des parois maçonnées (horizontales et verticales). Résistance à la compression 320 N, résistance à l'impact 1 joule, température de travail -5°C jusqu'à 60°C, avec degré de protection IP545 selon NF EN 60529, non propagateur de la flamme. Selon NF EN 61386-1 et NF EN 61386-22. (matériau) | 40 | 0.42 | 16.800 |
| mt40mhm101 | U | Boîte de distribution universelle avec couvercle amovible. (matériau) | 2 | 1.17 | 2.340 |
| mo003 | h | Compagnon professionnel III/CP2 électricien. (main-d'œuvre) | 3.8 | 30.2 | 114.760 |
| mo102 | h | Ouvrier professionnel II/OP électricien. (main-d'œuvre) | 3.8 | 25.99 | 98.762 |
| % | % | Frais de chantier des unités d'ouvrage | 2 % | 560.662 | 11.213 |
|  |  | Coûts directs |  |  | 571.875 |

Déchets:
- pose: mt40mhm100 Câble flexible torsadé de 3x1,5 mm²; facteur de déchet 0.0165087
- pose: mt40mhm102 Ligne d'alimentation de 2x0,75 mm²; facteur de déchet 0.0164925
- pose: mt35aia010b; facteur de déchet 0.0275

## Ressources

**mt40mhm010a** U Centrale de son à un canal mono
Données techniques: Coût énergétique 0.133 MJ; Émission de CO2 0.210 kg
Déchets:
- emballage: re150101 Emballages en papier et en carton. (composant de déchet); quantité 0.247 kg; Code CED 15 01 01; Masse de l'élément 1 kg; Volume 0.001333 m3

**mt40mhm020a** U Régulateur de son analogique à 1 canal musicale mono avec boîte à encastrer
Données techniques: Coût énergétique 0.133 MJ; Émission de CO2 0.210 kg
Déchets:
- emballage: re150101 Emballages en papier et en carton; quantité 0.247 kg

**mt40mhm040a** U Haut-parleur de 2", 2 W/8 Ohm, pour installer dans un faux plafond
Données techniques: Coût énergétique 0.133 MJ; Émission de CO2 0.210 kg
Déchets:
- emballage: re150101 Emballages en papier et en carton; quantité 0.247 kg

**mt40mhm041a** U Boîte à encastrer pour haut-parleur de 2", 2 W/8 Ohm. Comprend les crochets d'accroche au plafond
Données techniques: Coût énergétique 0.016 MJ; Émission de CO2 0.026 kg
Déchets:
- emballage: re150101 Emballages en papier et en carton; quantité 0.03 kg

**mt40mhm050a** U Adaptateur à incorporer aux éléments de son
Données techniques: Coût énergétique 0.133 MJ; Émission de CO2 0.210 kg
Déchets:
- emballage: re150101 Emballages en papier et en carton; quantité 0.247 kg

**mt40mhm100** m Câble flexible torsadé de 3x1,5 mm²
Données techniques: Coût énergétique 1.513 MJ; Émission de CO2 0.084 kg; Code CED 17 04 11; Masse de l'élément 0.0401 kg; Volume 0.000027 m3
Déchets:
- emballage: re150101 Emballages en papier et en carton; quantité 0.065 kg

**mt40mhm102** m Ligne d'alimentation de 2x0,75 mm²
Données techniques: Coût énergétique 0.529 MJ; Émission de CO2 0.065 kg; Code CED 17 04 11; Masse de l'élément 0.0134 kg; Volume 0.000009 m3
Déchets:
- emballage: re150101 Emballages en papier et en carton; quantité 0.065 kg

**mt35aia010b** m Tube souple en PVC
Données techniques: Coût énergétique 15.501 MJ; Émission de CO2 0.770 kg; Code CED 17 02 03; Masse de l'élément 0.16 kg; Volume 0.000267 m3

**mt40mhm101** U Boîte de distribution universelle avec couvercle amovible
Données techniques: Coût énergétique 0.016 MJ; Émission de CO2 0.026 kg
Déchets:
- emballage: re150101 Emballages en papier et en carton; quantité 0.03 kg
