# Protection passive contre les incendies d'un élément structural en bois, avec une peinture intumescente

- Propriété du fichier: CYPE Ingenieros S.A.
- Format: FIEBDC-3/2016
- Logiciel: Générateur de prix de la construction. CYPE Ingenieros, S.A.
- Date: 27/03/2024
- Devise: EUR
- Coûts indirects: 3 %
- Frais généraux: 13 %
- Bénéfice: 6 %
- TVA: 20 %

## T Équipements techniques

### TI Protections contre les incendies

#### TII Protection passive contre les incendies

**TII090** m² Protection passive contre les incendies d'un élément structural en bois, avec une peinture intumescente.
Protection passive contre les incendies de poutrelle en bois de dimension minimale supérieure à 90 mm, par l'application d'une couche de peinture intumescente pour intérieur, à base de copolymères acryliques et vinyliques, couleur blanche, finition mate, (rendement: 0,95 kg/m²), avec une résistance au feu de 30 minutes, selon NF EN 1363-1.
Critère d'évaluation économique: Le prix ne comprend pas la préparation du support.
Inclut: Nettoyage de la surface support. Application de la couche de finition.
Critère pour le métré: Surface mesurée selon documentation graphique du Projet.
Critère pour le mémoire: On mesurera la surface réellement exécutée selon les spécifications du Projet.

| Code | U | Désignation | Quantité | Prix | Montant |
|---|---|---|---|---|---|
| mt27pwj020a | kg | Peinture intumescente pour intérieur, à base de copolymères acryliques et vinyliques, couleur blanche, finition mate, avec un contenu de substances organiques volatiles (VOC) < 140 g/l, à appliquer à la brosse, au rouleau ou au pistolet. (matériau) | 0.95 | 23.65 | 22.468 |
| mo038 | h | Compagnon professionnel III/CP2 peintre. (main-d'œuvre) | 0.13 | 29.25 | 3.803 |
| % | % | Frais de chantier des unités d'ouvrage | 2 % | 26.271 | 0.525 |
|  |  | Coûts directs |  |  | 26.796 |

Déchets:
- pose: mt27pwj020a; facteur de déchet 0.0275

## Ressources

**mt27pwj020a** kg Peinture intumescente pour intérieur
Données techniques: Coût énergétique 45.025 MJ; Émission de CO2 2.346 kg; Code CED 08 01 11; Masse de l'élément 1 kg; Volume 0.001111 m3
Déchets:
- emballage: re150104 Emballages métalliques. (composant de déchet); quantité 0.09 kg; Code CED 15 01 04; Masse de l'élément 1 kg; Volume 0.001667 m3
