# Armoire pour extincteur à neige carbonique CO2. Installation en surface

- Propriété du fichier: CYPE Ingenieros S.A.
- Format: FIEBDC-3/2016
- Logiciel: Générateur de prix de la construction. CYPE Ingenieros, S.A.
- Date: 12/06/2024
- Devise: EUR
- Coûts indirects: 3 %
- Frais généraux: 13 %
- Bénéfice: 6 %
- TVA: 20 %

## T Équipements techniques

### TI Protections contre les incendies

#### TIX Extincteurs

**TIX110** U Armoire pour extincteur à neige carbonique CO2. Installation en surface.
Armoire en tôle d'acier finition avec peinture époxy couleur rouge RAL 3000, avec porte à vitrer, de 270x840x220 mm, pour extincteur à neige carbonique CO2 de 5 kg. Installation en surface. Comprend les accessoires de montage.
Inclut: Mise en place et fixation de l'armoire. Mise en place, ajustement et fixation de la vitre.
Critère pour le métré: Nombre d'unités prévues, selon documentation graphique du Projet.
Critère pour le mémoire: On mesurera le nombre d'unités réellement mises en place selon les spécifications du Projet.

| Code | U | Désignation | Quantité | Prix | Montant |
|---|---|---|---|---|---|
| mt41ixw120b | U | Armoire en tôle d'acier finition avec peinture époxy couleur rouge RAL 3000, avec porte à vitrer, de 270x840x220 mm, pour extincteur à neige carbonique CO2 de 5 kg, avec les accessoires de montage. (matériau) | 1 | 82.32 | 82.320 |
| mt41ixw020 | m² | Vitre en verre incolore de 4 mm d'épaisseur. (matériau) | 0.227 | 15.58 | 3.537 |
| mo113 | h | Ouvrier d'exécution I/OE1 construction. (main-d'œuvre) | 0.3 | 24.51 | 7.353 |
| % | % | Frais de chantier des unités d'ouvrage | 2 % | 93.210 | 1.864 |
|  |  | Coûts directs |  |  | 95.074 |

Déchets:
- pose: mt41ixw020 Vitre en verre incolore de 4 mm d'épaisseur; facteur de déchet 0.011

## Ressources

**mt41ixw020** m² Vitre en verre incolore de 4 mm d'épaisseur
Données techniques: Coût énergétique 150.287 MJ; Émission de CO2 11.230 kg; Code CED 17 02 02; Masse de l'élément 10 kg; Volume 0.01 m3
Déchets:
- emballage: re170604 Matériaux d'isolation distincts de ceux spécifiés dans les codes 17 06 01 et 17 06 03. (composant de déchet); quantité 0.013 kg; Code CED 17 06 04; Masse de l'élément 1 kg; Volume 0.001667 m3
