# Sprinkler

- Propriété du fichier: CYPE Ingenieros S.A.
- Format: FIEBDC-3/2016
- Logiciel: Générateur de prix de la construction. CYPE Ingenieros, S.A.
- Date: 27/03/2024
- Devise: EUR
- Coûts indirects: 3 %
- Frais généraux: 13 %
- Bénéfice: 6 %
- TVA: 20 %

## T Équipements techniques

### TP Installations de distribution de l'eau

#### TPZ Protections contre les incendies pour logement

**TPZ020** U Sprinkler.
Sprinkler automatique caché, résidentiel, réponse rapide, avec ampoule fusible, fusible avec soudure en béryl-nickel, peint en noir, avec mécanisme à levier symétrique, rupture à 74°C, déflecteur et corps du sprinkler en bronze, de 1/2" DN 15 mm de diamètre de filet, coefficient de décharge K de 70 (métrique), testé par UL (Underwriters Laboratories), avec couvercle en laiton, rupture à 57°C de la soudure eutectique pour la libération du couvercle, finition blanche. Comprend les accessoires et les pièces spéciales pour la connexion au réseau de distribution d'eau. Totalement monté, connecté et testé.
Inclut: Implantation de l'emplacement du sprinkler, en coordination avec le reste des installations ou des éléments qui pourraient interférer. Connexion au réseau de distribution d'eau.
Critère pour le métré: Nombre d'unités prévues, selon documentation graphique du Projet.
Critère pour le mémoire: On mesurera le nombre d'unités réellement exécutées selon les spécifications du Projet.

| Code | U | Désignation | Quantité | Prix | Montant |
|---|---|---|---|---|---|
| mt41upo011a | U | Sprinkler automatique caché, résidentiel, réponse rapide, avec ampoule fusible, fusible avec soudure en béryl-nickel, peint en noir, avec mécanisme à levier symétrique, rupture à 74°C, déflecteur et corps du sprinkler en bronze, de 1/2" DN 15 mm de diamètre de filet, coefficient de décharge K de 70 (métrique), testé par UL (Underwriters Laboratories). (matériau) | 1 | 43.88 | 43.880 |
| mt41upo016a | U | Couvercle en laiton, rupture à 57°C de la soudure eutectique pour la libération du couvercle, finition blanche, ajustement de la retombée allant jusqu'à 1/2" pour faciliter l'installation, pour sprinkler automatique caché. (matériau) | 1 | 21.65 | 21.650 |
| mt37tpu530c | U | Té avec sortie filetée femelle, en plastique (PPSU), de 25 mm x 1/2" x 25 mm. (matériau) | 1 | 12.15 | 12.150 |
| mo008 | h | Compagnon professionnel III/CP2 plombier. (main-d'œuvre) | 0.25 | 30.2 | 7.550 |
| mo107 | h | Ouvrier professionnel II/OP plombier. (main-d'œuvre) | 0.25 | 25.99 | 6.498 |
| % | % | Frais de chantier des unités d'ouvrage | 2 % | 91.728 | 1.835 |
|  |  | Coûts directs |  |  | 93.563 |

Déchets:
- pose: mt37tpu530c Té avec sortie filetée femelle, en plastique (PPSU), de 25 mm x 1/2" x 25 mm; facteur de déchet 0.02676

## Ressources

**mt37tpu530c** U Té avec sortie filetée femelle, en plastique (PPSU), de 25 mm x 1/2" x 25 mm
Données techniques: Coût énergétique 9.707 MJ; Émission de CO2 0.511 kg; Code CED 17 02 03; Masse de l'élément 0.1 kg; Volume 0.000167 m3
Déchets:
- emballage: re150101 Emballages en papier et en carton. (composant de déchet); quantité 0.035 kg; Code CED 15 01 01; Masse de l'élément 1 kg; Volume 0.001333 m3
