# Bouche d'écoulement pour douche sans bac

- Propriété du fichier: CYPE Ingenieros S.A.
- Format: FIEBDC-3/2016
- Logiciel: Générateur de prix de la construction. CYPE Ingenieros, S.A.
- Date: 27/03/2024
- Devise: EUR
- Coûts indirects: 3 %
- Frais généraux: 13 %
- Bénéfice: 6 %
- TVA: 20 %

## T Équipements techniques

### TQ Installations d'évacuation des eaux usées

#### TQV Dérivations individuelles

**TQV060** U Bouche d'écoulement pour douche sans bac.
Siphon de sol en PVC avec grille en acier inoxydable de 100x100 mm et sorties verticale et horizontale de 40 mm de diamètre, pour l'évacuation d'une douche sans bac.
Inclut: Montage, connexion et contrôle de son bon fonctionnement.
Critère pour le métré: Nombre d'unités prévues, selon documentation graphique du Projet.
Critère pour le mémoire: On mesurera le nombre d'unités réellement exécutées selon les spécifications du Projet.

| Code | U | Désignation | Quantité | Prix | Montant |
|---|---|---|---|---|---|
| mt15req010q | U | Siphon de sol en PVC avec grille en acier inoxydable de 100x100 mm et sorties verticale et horizontale de 40 mm de diamètre, pour douche sans bac. (matériau) | 1 | 10.22 | 10.220 |
| mo008 | h | Compagnon professionnel III/CP2 plombier. (main-d'œuvre) | 0.15 | 30.2 | 4.530 |
| mo107 | h | Ouvrier professionnel II/OP plombier. (main-d'œuvre) | 0.075 | 25.99 | 1.949 |
| % | % | Frais de chantier des unités d'ouvrage | 2 % | 16.699 | 0.334 |
|  |  | Coûts directs |  |  | 17.033 |
