# Registre de fin de réseau

- Propriété du fichier: CYPE Ingenieros S.A.
- Format: FIEBDC-3/2016
- Logiciel: Générateur de prix de la construction. CYPE Ingenieros, S.A.
- Date: 27/03/2024
- Devise: EUR
- Coûts indirects: 3 %
- Frais généraux: 13 %
- Bénéfice: 6 %
- TVA: 20 %

## T Équipements techniques

### TT Installations de télécommunication

#### TTT Installations intérieures

**TTT010** U Registre de fin de réseau.
Registre de fin de réseau, constitué de boîte en plastique pour disposition de l'équipement principalement verticalement, de 500x600x80 mm. Installation encastrée. Comprend le couvercle, les accessoires, les pièces spéciales et les fixations.
Critère d'évaluation économique: Le prix ne comprend pas les travaux auxiliaires de maçonnerie pour installations.
Inclut: Implantation. Mise en place et fixation de la boîte.
Critère pour le métré: Nombre d'unités prévues, selon documentation graphique du Projet.
Critère pour le mémoire: On mesurera le nombre d'unités réellement exécutées selon les spécifications du Projet.

| Code | U | Désignation | Quantité | Prix | Montant |
|---|---|---|---|---|---|
| mt40irt020a | U | Coffret de visite de fin de réseau, pour installations d'ICT, en plastique, de 500x600x80 mm, à encastrer. Comprend le couvercle. (matériau) | 1 | 41 | 41.000 |
| mo001 | h | Compagnon professionnel III/CP2 installateur en télécommunications. (main-d'œuvre) | 0.25 | 30.2 | 7.550 |
| mo056 | h | Ouvrier professionnel II/OP installateur en télécommunications. (main-d'œuvre) | 0.25 | 25.99 | 6.498 |
| % | % | Frais de chantier des unités d'ouvrage | 2 % | 55.048 | 1.101 |
|  |  | Coûts directs |  |  | 56.149 |

## Ressources

**mt40irt020a** U Coffret de visite de fin de réseau
Données techniques: Coût énergétique 60.082 MJ; Émission de CO2 3.008 kg
Déchets:
- emballage: re150101 Emballages en papier et en carton. (composant de déchet); quantité 0.031 kg; Code CED 15 01 01; Masse de l'élément 1 kg; Volume 0.001333 m3
