# Conduit de ventilation de section circulaire

- Propriété du fichier: CYPE Ingenieros S.A.
- Format: FIEBDC-3/2016
- Logiciel: Générateur de prix de la construction. CYPE Ingenieros, S.A.
- Date: 27/03/2024
- Devise: EUR
- Coûts indirects: 3 %
- Frais généraux: 13 %
- Bénéfice: 6 %
- TVA: 20 %

## T Équipements techniques

### TV Climatisation et ventilation

#### TVG Ventilation mécanique pour garages

**TVG050** m Conduit de ventilation de section circulaire.
Conduit circulaire à paroi simple hélicoïdale en acier galvanisé, de 100 mm de diamètre et 0,5 mm d'épaisseur, fourni en tronçons de 3 ou 5 m, pour les installations de ventilation et de climatisation. Comprend les accessoires de montage et les éléments de fixation.
Inclut: Implantation du parcours des conduits. Marquage et ancrage postérieur des supports des conduites. Montage et fixation des conduits. Connexions entre le réseau de conduits et les ventilateurs ou les boîtes de ventilation. Contrôle de son bon fonctionnement.
Critère pour le métré: Longueur projetée, selon documentation graphique du Projet, mesurée entre les axes des éléments ou depuis les points à connecter, en décomptant les pièces spéciales.
Critère pour le mémoire: On mesurera la longueur réellement exécutée selon les spécifications du Projet.

| Code | U | Désignation | Quantité | Prix | Montant |
|---|---|---|---|---|---|
| mt42con200aa | m | Conduit circulaire à paroi simple hélicoïdale en acier galvanisé, de 100 mm de diamètre et 0,5 mm d'épaisseur, fourni en tronçons de 3 ou 5 m, pour les installations de ventilation et de climatisation. (matériau) | 1.05 | 3.2 | 3.360 |
| mt42con500b | U | Bride de 100 mm de diamètre et support de plafond avec tige pour fixation de conduits circulaires d'air dans les installations de ventilation et de climatisation. (matériau) | 0.05 | 3.9 | 0.195 |
| mo013 | h | Compagnon professionnel III/CP2 monteur de conduits métalliques. (main-d'œuvre) | 0.05 | 30.2 | 1.510 |
| mo084 | h | Ouvrier professionnel II/OP monteur de conduits métalliques. (main-d'œuvre) | 0.05 | 26.02 | 1.301 |
| % | % | Frais de chantier des unités d'ouvrage | 2 % | 6.366 | 0.127 |
|  |  | Coûts directs |  |  | 6.493 |

Déchets:
- pose: mt42con200aa; facteur de déchet 0.035

## Ressources

**mt42con200aa** m Conduit circulaire à paroi simple hélicoïdale en acier galvanisé
Données techniques: Coût énergétique 13.905 MJ; Émission de CO2 0.623 kg; Code CED 17 04 05; Masse de l'élément 1.233 kg; Volume 0.000587 m3
Déchets:
- emballage: re170201 Bois. (composant de déchet); quantité 0.011 kg; Code CED 17 02 01; Masse de l'élément 1 kg; Volume 0.000909 m3
- emballage: re170203 Plastique. (composant de déchet); quantité 0.003 kg; Code CED 17 02 03; Masse de l'élément 1 kg; Volume 0.001667 m3
