# Unité intérieure d'air conditionné, de plafond avec distribution non gainée, pour système VRF

- Propriété du fichier: CYPE Ingenieros S.A.
- Format: FIEBDC-3/2016
- Logiciel: Générateur de prix de la construction. CYPE Ingenieros, S.A.
- Date: 27/03/2024
- Devise: EUR
- Coûts indirects: 3 %
- Frais généraux: 13 %
- Bénéfice: 6 %
- TVA: 20 %

## T Équipements techniques

### TV Climatisation et ventilation

#### TVI Système Mitsubishi Heavy Industries à débit de réfrigérant variable

**TVI060** U Unité intérieure d'air conditionné, de plafond avec distribution non gainée, pour système VRF.
Unité intérieure d'air conditionné, de plafond avec distribution non gainable, système air-air multisplit avec débit variable de réfrigérant, pour gaz R-410A, alimentation monophasée (230V/50Hz), modèle FDE36KXZE1 "MITSUBISHI HEAVY INDUSTRIES", puissance frigorifique totale nominale 3,6 kW (température de bulbe humide de l'air intérieur 19°C, température de bulbe sec de l'air extérieur 35°C), puissance calorifique nominale 4 kW (température de bulbe sec de l'air intérieur 20°C, température de bulbe humide de l'air extérieur 6°C), consommation électrique nominale en refroidissement 50 W, consommation électrique nominale en chauffage 50 W, niveau sonore (vitesse basse) 26 dBA, débit d'air 600 m³/h, de 210x1070x690 mm, 28 kg, avec détendeur électronique, filtre, kit de montage, pompe et tuyau de drainage, contrôle par câble avec écran tactile LCD, modèle Eco Touch RC-EX3A.
Critère d'évaluation économique: Le prix ne comprend ni la canalisation ni le câblage électrique d'alimentation.
Inclut: Implantation. Mise en place et fixation. Connexion aux lignes frigorifiques. Connexion au réseau électrique. Mise en place et fixation du tube entre l'unité intérieure et le contrôle à distance par câble. Pose des câbles entre l'unité intérieure et le contrôle à distance par câble. Connexion des câbles entre l'unité intérieure et le contrôle à distance par câble. Connexion au réseau de tout à l'égout. Mise en marche.
Critère pour le métré: Nombre d'unités prévues, selon documentation graphique du Projet.
Critère pour le mémoire: On mesurera le nombre d'unités réellement exécutées selon les spécifications du Projet.

| Code | U | Désignation | Quantité | Prix | Montant |
|---|---|---|---|---|---|
| mt42mhi405a | U | Unité intérieure d'air conditionné, de plafond avec distribution non gainable, système air-air multisplit avec débit variable de réfrigérant, pour gaz R-410A, alimentation monophasée (230V/50Hz), modèle FDE36KXZE1 "MITSUBISHI HEAVY INDUSTRIES", puissance frigorifique totale nominale 3,6 kW (température de bulbe humide de l'air intérieur 19°C, température de bulbe sec de l'air extérieur 35°C), puissance calorifique nominale 4 kW (température de bulbe sec de l'air intérieur 20°C, température de bulbe humide de l'air extérieur 6°C), consommation électrique nominale en refroidissement 50 W, consommation électrique nominale en chauffage 50 W, niveau sonore (vitesse basse) 26 dBA, débit d'air 600 m³/h, de 210x1070x690 mm, 28 kg, avec détendeur électronique, filtre, kit de montage, pompe et tuyau de drainage. (matériau) | 1 | 2127 | 2127.000 |
| mt42mhi520a | U | Contrôle par câble avec écran tactile LCD, modèle Eco Touch RC-EX3A "MITSUBISHI HEAVY INDUSTRIES". (matériau) | 1 | 200 | 200.000 |
| mt42mhi900 | m | Câble bus blindé à 2 fils, de 0,5 mm² de section par fil (matériau) | 3 | 0.8 | 2.400 |
| mt35aia090aa | m | Tube rigide en PVC, branchable, courbable à chaud, de couleur noire, de 16 mm de diamètre nominal, pour climatisation fixe en surface. Résistance à la compression 1250 N, résistance à l'impact 2 joules, température de travail -5°C jusqu'à 60°C, avec degré de protection IP547 selon NF EN 60529, propriétés électriques: isolant, non propagateur de la flamme. Selon NF EN 61386-1 et NF EN 61386-22. Comprend les colliers, les éléments de fixation et les accessoires (courbes, manchons, tés, coudes et courbes flexibles). (matériau) | 3 | 1.23 | 3.690 |
| mo005 | h | Compagnon professionnel III/CP2 installateur de climatisation. (main-d'œuvre) | 1 | 30.2 | 30.200 |
| mo104 | h | Ouvrier professionnel II/OP installateur de climatisation. (main-d'œuvre) | 1 | 25.99 | 25.990 |
| % | % | Frais de chantier des unités d'ouvrage | 2 % | 2389.280 | 47.786 |
|  |  | Coûts directs |  |  | 2437.066 |

Déchets:
- pose: mt42mhi900 Câble bus blindé à 2 fils, de 0,5 mm² de section par fil; facteur de déchet 0.0165111
- pose: mt35aia090aa; facteur de déchet 0.0275

## Ressources

**mt42mhi405a** U Unité intérieure d'air conditionné
Données techniques: Coût énergétique 1294.257 MJ; Émission de CO2 88.556 kg
Déchets:
- emballage: re150101 Emballages en papier et en carton. (composant de déchet); quantité 0.18 kg; Code CED 15 01 01; Masse de l'élément 1 kg; Volume 0.001333 m3
- emballage: re170203 Plastique. (composant de déchet); quantité 0.09 kg; Code CED 17 02 03; Masse de l'élément 1 kg; Volume 0.001667 m3

**mt42mhi900** m Câble bus blindé à 2 fils, de 0,5 mm² de section par fil
Données techniques: Coût énergétique 1.694 MJ; Émission de CO2 0.087 kg; Code CED 17 04 11; Masse de l'élément 0.045 kg; Volume 0.00003 m3
Déchets:
- emballage: re150101 Emballages en papier et en carton; quantité 0.065 kg

**mt35aia090aa** m Tube rigide en PVC
Données techniques: Coût énergétique 11.626 MJ; Émission de CO2 0.577 kg; Code CED 17 02 03; Masse de l'élément 0.12 kg; Volume 0.0002 m3
