# Démolition d'un dallage ou d'un revêtement de sol en béton

- Propriété du fichier: CYPE INGENIEROS, S.A.
- Format: FIEBDC-3/2002
- Devise: EUR
- Coûts indirects: 3.00 %
- Frais généraux: 13.00 %
- Bénéfice: 6.00 %
- TVA: 20.00 %

## C Démontages et démolitions

### CV Voirie

#### CVP Revêtements de sols extérieurs

**CVP070** m² Démolition d'un dallage ou d'un revêtement de sol en béton.
Démolition d'un dallage ou d'un revêtement de sol en béton massif de jusqu'à 15 cm d'épaisseur, avec marteau piqueur, et chargement manuel dans le camion ou la benne.
Critère d'évaluation économique: Le prix ne comprend pas la démolition de la base support.
Inclut: Démolition de l'élément. Fragmentation des décombres en pièces maniables. Retrait et stockage des décombres. Nettoyage des restes d'ouvrage. Chargement manuel des décombres dans le camion ou la benne.
Critère pour le métré: Surface mesurée selon documentation graphique du Projet.
Critère pour le mémoire: On mesurera la surface réellement démolie selon les spécifications du Projet.

| Code | U | Désignation | Quantité | Prix | Montant |
|---|---|---|---|---|---|
| mq05mai030 | h | Marteau pneumatique. (matériel) | 0.165 | 4.66 | 0.77 |
| mq05pdm010a | h | Compresseur portable électrique 2 m³/min de débit. (matériel) | 0.165 | 4.35 | 0.72 |
| mo112 | h | Ouvrier d'exécution I/OE2 construction. (main-d'œuvre) | 0.165 | 25.31 | 4.18 |
| mo113 | h | Ouvrier d'exécution I/OE1 construction. (main-d'œuvre) | 0.110 | 24.51 | 2.70 |
| % | % | Frais de chantier des unités d'ouvrage | 2 % | 8.37 | 0.17 |
|  |  | Coûts directs |  |  | 8.54 |
